# Freizeitareal Keune
Angebotsaufforderung (GAEB DA XML 3.3, DA83)
Währung: EUR
Erstellt mit: G&W CALIFORNIA PRO, CALIFORNIA PRO V13.2.06, 24.02.2026

## Zusätzlicher Text
Datum: 24.02.2026

Ausschreibung

Projekt:  Freizeitareal Keune
  Los 1 - Freianlagen

Gewerk:  Landschaftsbau

Bauherr/in:  Stadt Forst (Lausitz)
  Fachbereich Bauen
  Lindenstraße 10-12
  03149 Forst (Lausitz)

  Fachbereich Bauen
  Frau Alexandra Liewald
  Tel.: (03562) 989-426
  a.liewald@forst-lausitz.de

Submission:  26.03.2026
  …………………………………
  Datum

|  |  | Der Anbieter | Der Prüfer |
| --- | --- | --- | --- |
| Bruttosumme | : |  |  |
| Datum | : |  |  |
| Unterschrift | : |  |  |
| Stempel | : |  |  |

## VORBEMERKUNGEN ZUM LEISTUNGSVERZEICHNIS
1. BAUBESCHREIBUNG

Von Mai bis Oktober 2026 wird eine Brachfläche in Keune (Stadt Forst (Lausitz)) zu einem naturnahen Freizeitareal mit verschiedenen Bewegungs- und Aufenthaltsangeboten umgestaltet. Es soll eine große Rollerbahn mit hydraulisch gebundener Deckschicht und eine kleine Rollerbahn mit Aspahlt entstehen. Das Areal richtet sich mit Kleinkindspielbereich und Mehrgenerationentreff mit Sportgeräten an Nutzer aller Generationen. Das Projekt wird zu 90 % durch das Bundesministerium für Umwelt, Naturschutz, nukleare Sicherheit und Verbraucherschutz gefördert. Maßnahmen zur Steigerung der Biodiversität, wie das Herstellen von Wiesen, Gehölzflächen und Nistplätzen, stehen somit im Fokus.

Die Fläche befindet sich zwischen Lindnersweg und Am Busch, angrenzend zur Kita Waldhaus. Rodungsarbeiten sind bereits als vorgezogene Maßnahme vorausgegangen.

2. Eine Ortsbesichtigung vor der Angebotserstellung
wird ausdrücklich empfohlen.

3. AUSFÜHRUNGSFRISTEN

Die Bauausführung ist vom 26.05.2026 bis 30.10.2026 zu erbringen.

Es ist ein Bauablaufplan zu erstellen. Basis des Bauablaufplanes ist der Fristenplan des AG, eventuell notwendige technische Gespräche zwischen AG, AN und Lieferanten bzw. Subunternehmern sowie örtlichen Behörden.
Zehn Tage nach Auftragserteilung wird der detaillierte Bauablaufplan dem AG und dessen Beauftragten zur Genehmigung vorgelegt. Der genehmigte Ablaufplan wird Vertragsbestandteil.

Jegliche Unterbrechungen/ Verzögerungen im Bauablauf sind dem AG und dessen Beauftragten umgehend schriftlich anzuzeigen. Betriebsbedingte Unterbrechungen (Betriebsurlaub etc.) sind rechtzeitig anzumelden und bedürfen der Genehmigung durch den AG. Durch den AN schuldhaft verursachte Bauverzögerungen und daraus resultierende Mehraufwendungen jeder Art, gehen zu Lasten des AN.

Der Baufortschritt ist wöchentlich gegenüberzustellen.

Die Arbeiten sind in Hinsicht auf langfristige Wetterprognosen mit dem AG und dessen Beauftragten abzustimmen. Gegebenenfalls müssen die Bauarbeiten rechtzeitig unterbrochen werden, um für Zeiträume mit sich abzuzeichnenden witterungsbedingten Unterbrechungen zusätzliche Kosten für die Sicherung der Baustelle und außergewöhnliche Behinderungen der Anlieger zu vermeiden.

4. ZUFAHRTSMÖGLICHKEITEN, TRANSPORTE INNERHALB DER BAUSTELLE UND BEWEGUNGSFLÄCHEN

Die Zufahrten zum Baufeld erfolgen vom Lindnersweg und Am Busch (siehe Abbruchplan mit BE), jedoch sind die Zufahrtsmöglichkeiten eingeschränkt. Der Einsatz von schweren Maschinen ist aufgrund der Vegetationsdichte nicht möglich.

Der Andienungsverkehr von und zur Baustelle erfolgt nur über die vom AG oder dessen Beauftragten vorgegebenen Straßen und Wege im öffentlichen Verkehrsraum bzw. auf den vorgegebenen Trassen bzw. Baustraßen im Baufeld. Werden durch den AN andere als die vorgegebenen Flächen/Trassen benutzt, so hat er sich vorab über die ausreichende Tragfähigkeit des Untergrundes und der Bauwerke zu erkundigen. Der AN trägt Sorge dafür, dass sämtliche Andienungswege und an das Baufeld angrenzende Flächen nach Beendigung der Bauarbeiten wieder in den ursprünglichen Zustand versetzt werden, wenn durch den AN oder dessen Beauftragten nichts anderes angeordnet wird.

Alle zu bearbeitenden Bereiche befinden sich auf der Fläche.

Die Platzverhältnisse auf der Baustelle sind beengt. Eine Zwischenlagerung von Aushub und Baumaterial ist deshalb nur eingeschränkt möglich.

Aufenthalts- und Lagerräume können durch den AG nicht bereitgestellt werden. Entsprechende zusätzliche Einrichtungen sind vom AN zu stellen. Mannschaftsunterkünfte und Werkzeugcontainer müssen an dem durch den AG oder dessen Beauftragten zugewiesenen Standort aufgestellt werden. Die Zwischenlagerung von Materialien und Stoffen, die zur Ausführung der Leistungen erforderlich sind, ist auf ein Minimum zu beschränken.

Gegenstände und Materialien, die in das Eigentum des AN übergehen, können nicht gelagert werden und sind unverzüglich zu entfernen. Maßnahmen der Verkehrssicherung, Umleitung und die notwendigen Bauabsperrungen sind in die Einheitspreise einzurechnen, sofern dafür keine gesonderten Leistungsbeschreibungen vorgesehen sind.
Baustrom und Bauwasser sind auf dem Baugelände nicht vorhanden. Der AN trägt Sorge für die fachgerechte Beseitigung des anfallenden Schmutzwassers.
Die Stadt kann keine zusätzlichen Lagerflächen und auch keine Flächen für die Baustelleneinrichtung zur Verfügung stellen.
Das ist im Preis einzukalkulieren.

Die Transportwege innerhalb der Anlage betragen bis zu 100 Meter (in eine Richtung).Transportwege werden nicht
gesondert vergütet und sind mit einzukalkulieren.

5. BAUGRUNDVERHÄLTNISSE UND GELÄNDEBESCHAFFENHEIT

Ein Bodengutachten liegt vor und kann auf Anfrage dem Bieter zur Verfügung gestellt werden.

6. LEITUNGSINFORMATIONEN

Leitungslagepläne stehen zur Verfügung. Zudem hat der Auftragnehmer sich beim Auftraggeber und den zuständigen Trägern über die Lage von Leitungen, die
sich innerhalb der Bearbeitungsfläche befinden, zu informieren.
Die Bauüberwachung des Auftraggebers ist unverzüglich zu verständigen, falls Kabel oder sonstige Leitungen freigelegt bzw. beschädigt werden.

7. KAMPFMITTEL

Das Plangebiet befindet sich in einer ausgewiesenen Kampfmittelverdachtsfläche. Für das Vorhaben ist eine Munitionsfreiheitsbescheinigung erforderlich, die der AG einholt. Das Bauvorhaben ist beim Zentraldienst der Polizei, Kampfmittelräumdienst angezeigt. Die Prüfung der Fläche erfolgt nach Fällung der Bäume und in Teilen baubegleitend. Dementsprechend ist für die Erdarbeiten ein höherer Zeitaufwand zu kalkulieren.

Beim Auffinden von Kampfmitteln sind die Arbeiten unverzüglich zu stoppen, ist die Fundstelle abzusperren und sind der Bauherr bzw. dessen Bevollmächtigte zu benachrichtigen.

8. ALLGEMEIN

Es wird darauf hingewiesen, dass nur vollständig ausgefüllte Angebote gewertet werden können. Grundlage für die Ausführung und Abrechnung der Arbeiten ist die VOB in der neuesten Fassung in allen Teilen, die `Besonderen Vertragsbedingungen` (ZVB) für die
Ausführung von Bauleistungen, die `Zusätzlichen technischen Vertragsbedingungen und Richtlinien für Erdarbeiten`(ZTV E-StB 17), die Allgemeinen Regelungen für Bauarbeiten jeder Art (DIN 18 299), die geltenden DIN-Normen sowie die Anordnung zur Entsorgung von nicht besonders überwachungsbedürftigen Bauabfällen aus dem Land Brandenburg.
Die Arbeiten sind unter Schonung der zu erhaltenden Anlagen, Baulichkeiten und Vegetation durchzuführen. Im unmittelbaren Baumbereich ist Handarbeit notwendig (der
AG ist zu informieren), Baumaterialien sind nicht im Wurzelbereich zu lagern. Es gilt die DIN 18920.
Alle durch den Bau entstandenen Schäden an den Anlagen und an der vorhandenen Vegetation sind vom
Auftragnehmer kostenlos zu beseitigen.
Zu den Leistungen gehören Landschaftsbauarbeiten.
Lieferscheine, Entsorgungsnachweise u.a.m. sind der Bauüberwachung unverzüglich zur Anerkennung vorzulegen.
Es ist ein täglicher Bauleistungsbericht zu führen und wöchentlich der Bauüberwachung und dem AG auszuhändigen. Zur Kontrolle der Materiallieferungen sind der örtlichen Bauüberwachung die Original-Lieferscheine auszuhändigen. Bei Arbeiten innerhalb bestehender Anlagen ist der Baustellenverkehr grundsätzlich nur in Schrittgeschwindigkeit, mit
eingeschalteter Warnblinkanlage und sofern vorhanden mit eingeschalteter Rundumleuchte abzuwickeln. Es soll
nur vorwärts gefahren werden. Wenn das Rückwärtsfahren nicht zu verhindern ist, muss grundsätzlich eine zweite
Person als Einweiser abgestellt werden, die den rückwärtigen Raum abzusichern hat. Der Fahrer fährt nur auf Hinweis des Einweisers. Der Einweiser selbst geht nur vorwärts.

Bauseitige Anschlüsse für Wasser, Energie, Abwasser:
Anschlüsse für Wasser und Strom können nicht zur Verfügung gestellt werden.

Beweissicherung:
Vor Beginn der Arbeiten ist der Zustand der Straßen/Wege, der Geländeoberflächen, der Vegetationsbestände und der baulichen Anlagen sowie die Position vorhandener Grenzsteine im unmittelbaren Baubereich festzuhalten. Grenzsteine sind vor Beginn der Arbeiten zu sichern. Nach Beendigung der Arbeiten ist die unveränderte Position der Grenzsteine gemeinsam festzustellen.
Die Nebenleistungen zur Beweissicherung gemäß VOB/B DIN 18300 / 18320 Pkt. 4.1.1 sind zu erbringen.
Rückbau- und Rodungsarbeiten sind vor der Ausführung gemeinsam aufzumessen.

Arbeiten anderer Unternehmer auf der Baustelle:
Zeitgleich finden voraussichtlich keine weiteren Bauarbeiten auf dem Gelände statt.

Baustellensicherung:
Die Landschaftsbauarbeiten sind auf Flächen der Stadt Forst auszuführen. Für die öffentlichen Verkehrsflächen ist
eine verkehrsrechtliche Anordnung einzuholen. Dies ist in der entsprechenden Position einzukalkulieren.
Die Baustelle ist fachgerecht zu sichern. Dies ist in die Einheitspreise einzukalkulieren.

9. VEGETATIONSSCHUTZ

Während der gesamten Bauzeit ist der Baum- und Vegetationsschutz gem. DIN 18920, R SBB, Merkblatt Bäume, unterirdische Leitungen und Kanäle sowie ZTV-Baumpflege einzuhalten. Von den bietenden Firmen wird die Kenntnis der einschlägigen Normen und Richtlinien als bekannt vorausgesetzt.

Der Bodenschutz ist Bestandteil des Baum- und Vegetationsschutzes. Im Traufbereich der Bäume dürfen keine Materialien gelagert werden. Dies gilt für alle Baustoffe, einschl. Maschinen und Geräte. Benzin, Öle und andere umweltgefährdenden Stoffe müssen fachgerecht gelagert werden.
Das Befahren mit Baufahrzeugen hat während der gesamten Bauzeit in Schritttempo zu erfolgen. Muss der Wurzelraum im Zuge der Bauarbeiten befahren oder begangen werden, ist der Boden durch geeignete Maßnahmen vor Verdichtung und Zerstörung der Bodenstruktur zu schützen.
Bei Schäden an vorhandenen, zu erhaltenden Gehölzen und Bäumen ist Schadenersatz auf der Grundlage des Sachwertverfahrens nach der Berechnungsmethode von W. Koch zu leisten.
Bei Schäden an sonstigen Pflanzenbeständen und Vegetationsflächen ist Schadenersatz in Höhe der Wiederherstellungskosten zu leisten.
Vor Beginn der Arbeiten sollte eine Beweissicherung des vorhandenen Vegetationsbestandes erfolgen.
Wurzeln mit einem Durchmesser >= 3 cm sind nicht zu durchtrennen, die übrigen Wurzeln nur mit einem glatten Schnitt. Den Bedingungen der naturschutzrechtlichen Genehmigung ist zu entsprechen.

## Los 2 - Freianlagen
Datum: 24.02.2026

### 01 Erdbau 510

#### 01.01 Herstellung 511

**01.01.1 Rasennarbe abtragen (-10 cm)**
Rasennarbe abtragen,
Schichtstärke ca. 10 cm.
Höhe des Bewuchses: bis 30 cm.

Das ausgehobene Material ist auf Haufwerken zu je 500 m³
zwischenzulagern.
Die Haufwerke sind gegen Staubabtrag und eindringendes
Regenwasser zu schützen.

Transport und Entsorgung in gesonderter Position.
Abrechnung: Aufmaß und Vorlage der Nachweise der gesonderten Entsorgung mittels Abfuhrschein und Annahmeschein der Entsorgungsstelle
Menge: 323,000 m³

**01.01.2 Oberboden abtragen (-15 cm)**
Oberboden abtragen,
Oberboden stark durchwurzelt,
Schichtstärke i.M. 15 cm

Der ausgehobene Oberboden ist auf Haufwerke zu je 500 m³, Höhe max. 2,0 m zwischenzulagern.
Es ist ein höherer Zeitaufwand einzukalkulieren, da eine baubegleitende Kampfmittelräumung vor Ort sein könnte.
Beim Auffinden von Kampfmitteln sind die Arbeiten unverzüglich zu stoppen und die zuständigen Stellen zu informieren.
Geeigneter Oberboden ist nach Absprache mit der BÜ zur Wiederverwendung separat auf Haufwerk zu setzen.
Die Haufwerke sind gegen Staubabtrag und eindringendes
Regenwasser zu schützen.

Transport und Entsorgung in gesonderter Position.
Abrechnung: Aufmaß auf der Baustelle, Wiegescheine
Menge: 435,000 m³

**01.01.3 Boden abtragen und zwischenlagern**
Bodenabtrag
Boden des Homogenbereichs B (enggestufte Sande), teilweise durchwurzelt, bis Planum abtragen.
Im Boden ggf. vorhandener Bauschutt >= 30 cm Größe zu zerkleinern oder auszusortieren,
Hausmüll, Unrat und sonstige Abfälle sind auszusortieren.

Der ausgehobene Boden ist in Haufwerken zu je 500 m³ zwischenzulagern.
Es ist ein höherer Zeitaufwand einzukalkulieren, da eine baubegleitende Kampfmittelräumung vor Ort sein könnte.
Beim Auffinden von Kampfmitteln sind die Arbeiten unverzüglich zu stoppen und die zuständigen Stellen zu informieren.
Geeigneter Boden ist nach Absprache mit der BÜ zur Wiederverwendung als Füllboden separat auf Haufwerk zu setzen.
Die Haufwerke sind gegen Staubabtrag und eindringendes
Regenwasser zu schützen.

Transport und Entsorgung in gesonderter Position.
Abrechnung: Wiegescheine
Menge: 190,000 m³

**01.01.4 Bauseits gelagerten Boden einbauen**
bauseits gelagerten Boden als Füllmaterial in Kräuterwiesenfläche und Rasenhügel einbauen
verdichtungsfähigen, nichtbindigen Boden (GE, SW-SE)
im Bereich Wege- und Spielflächen.
In Absprache mit AG/BÜ
geeigneten Bodenaushub vom Lagerplatz aufnehmen,
transportieren, lagenweise einbauen und verdichten.
Verdichtungsgrad DPr 100%. Transportweg bis 300m.
Abrechnung nach eingebauten m³.
Menge: 97,000 m³

**01.01.5 Grundplanum der Gesamtflächen herstellen**
Grundplanum der Gesamtflächen nach Plan und Anweisung
der Bauüberwachung erstellen und verdichten. Dabei sind die
Auskofferungstiefen entsprechend der Einbaustärke der
Beläge zu berücksichtigen. Auszugleichende Höhenunterschiede +/-10cm. Der Baugrund besteht aus dem Homogenbereich B (enggestufte Sande) gem. Baugrundgutachten.

Abrechnung: Aufmaß
Menge: 3220,000 m²

**01.01.6 Zulage Planum Kronentraufbereich**
Zulage zur Leistung der Vorposition für die erschwerte
Herstellung des Planums im Bereich der Bestandsbäume
zwischen den Wurzeln ohne die Wurzeln zu beschädigen,
in Handarbeit.
Gelände gem. Höhenplanung +/- 10 cm profilieren. Grobplanum gem. DIN 18915, höhen- und profilgerecht herstellen.
ca. 20 m² je Baum

Vor Ausführung der Leistung mit Zulage sind die Bereiche mit dem Auftraggeber und der Bauüberwachung vor Ort in Augenschein zu nehmen.

Abrechnung: Fotos und Aufmaß
Menge: 100,000 m²

### 02 Oberbau, Deckschichten 530

#### 02.01 Wege 531

**02.01.1 Verdichtung des Planums befestigte Flächen, 45 MPa/qm**
Verdichtung des Planums für zukünftig befestigten Flächen,
Einschl. Nachplanieren unter Berücksichtigung der geplanten Gefälle, mit einer Ebenflächigkeit von 100 mm, gemessen als Stichmaß unter der 4 m Latte.
Auf dem verdichteten Rohplanum muss ein EV2-Wert von 45 MPa/qm erreicht werden.
Die Einhaltung des geforderten Tragfähigkeitswertes ist vom AN zu gewährleisten. Die Prüfung der Tragfähigkeit obliegt dem AN und wird nicht gesondert vergütet.
Die Nachweise sind der Bauleitung unaufgefordert vozulegen.
Es sind mindestens drei erfolgreiche Verdichtungsnachweise (z.B. durch Fallplattenversuche) nachzuweisen.

Abrechnung: Aufmaß Pflasterflächen
Menge: 1000,000 m²

**02.01.2 Feinplanum Wegeflächen**
Feinplanum der Wegeflächen gem. Lageplan.
unter Beachtung der vorgegebenen Gefälle
herstellen. Baugrund standfest mit geeignetem Gerät
verdichten. Abweichung unter der 4 m Latte < 2 cm.
Lagerungsdichte muss mindestens 100 %, bei bindigem Boden
mindestens 97 % der einfachen Proctordichte betragen.

Abrechnung über Aufmaß der fertigen Flächen.
Menge: 1000,000 m²

**02.01.3 Lastplattendruckversuche**
Lastplattendruckversuche auf den Frostschutz- und Tragschichten der Wegeflächen durchführen,
zusätzlich zur Eigenüberwachung des AN,
nach Abstimmung mit der örtlichen Bauüberwachung.
Ausführung und schriftliche Vorlage der erzielten
EVM-1 und EVM -2 Werte durch ein anerkanntes Prüflabor
Menge: 2,000 St

*Hinweis: SCHOTTERRASEN*

**02.01.4 Schottertragschicht Schotterrasen (15 cm)**
Schottertragschicht aus Natursteinschotter, Körnung 0/32,
liefern, einbauen und verdichten.
Einbauort: in Schotterrasenflächen
Schichtdicke 15 cm
Ev2>100 MPa
Wasserdurchlässigkeit im verdichteten Zustand
mind. 5*10-5 m/s.
Menge: 290,000 m²

**02.01.5 Schotterrasen (20 cm)**
Schotterrasendeckschicht nach FLL-Richtlinien,
Nutzungskategorie N 2
bestehend aus abgestuften Sanden, Hartgesteinschotter,
wasserspeichernden Gesteinen, strukturstabilem Kompost und
Torf profilgerecht einbauen und statisch verdichten (nur walzen,
ohne Vibration),
Schichtdicke 20 cm,
Wasserdurchlässigkeit des Substrates >1,0x10-³ cm/s,
Wasserkapazität 25-35 M-%.
Inkl. Raseneinasaat Schotterrasen,
vor der Raseneinsat ist die Oberfläche der
Schotterrasentragschicht leicht aufzurauen (Harken, Eggen
etc.) Die Raseneinsaat soll in ein feuchtes Saatbett erfolgen,
Raseneinsaat mit Rasenmischung nach FLL RSM  5.1 Parkplatzrasen, Variante 1 ohne Einschränkung, Aussaatmenge 25 g/m².
nach der Raseneinsaat mit einer ca. 1 to leichten Walze
nachwalzen.

Liefernachweis:
Produkt: Kreskalit
Hersteller: tegra Baustoffe GmbH
Grafenheider Straße 20
33729 Bielefeld
Tel.: 0521/92473-0
Fax: 0521/92473-15

oder gleichwertig.

angebotenes Produkt: '....................................................'
(vom Bieter einzutragen)
Menge: 290,000 m²

*Hinweis: KLEINE ROLLERBAHN*
ASPHALT

**02.01.6 Schottertragschicht Asphalt (21 cm)**
Schottertragschicht aus Natursteinschotter, Körnung 0/32, liefern, einbauen und verdichten.
Einbauort: in Asphalt-Rollerbahn der Belastungsklasse 0,3
Schichtdicke 21 cm
Ev2>100 MPa
Wasserdurchlässigkeit im verdichteten Zustand
mind. 5*10-5 m/s.
Menge: 215,000 m²

**02.01.7 Asphalttragschicht (10 cm)**
Asphalttragschicht aus Asphalttragschichtmischgut AC 22 T N herstellen.
Einbauort: in Asphalt-Rollerbahn der Belastungsklasse 0,3
Einbaudicke = 10 cm.
Bindemittel = 70/100.
Menge: 215,000 m²

**02.01.8 Unterlage reinigen**
Unterlage reinigen
Anfallendes Kehrgut der Verwertung nach Wahl des AN zuführen.
Unterlage = Asphaltbefestigung.
Menge: 215,000 m²

**02.01.9 Bitumenemulsion aufsprühen**
Bitumenemulsion zur Herstellung des Schichtenverbundes aufsprühen.
In Asphalt-Rollerbahn der Belastungsklasse Bk0,3.
Unterlage = Asphaltbefestigung.
Bindemittel = C40BF1-S.
Bindemittelmenge = 300 g/m2.
Vor Einbau Asphaltdeckschicht.
Menge: 215,000 m²

**02.01.10 Asphaltdeckschicht (4 cm)**
Asphaltdeckschicht aus Asphaltbeton für Asphalt- deckschichten AC 8 D N herstellen.
In Asphalt-Rollerbahn der Belastungsklasse Bk0,3.
Einbaudicke = 4 cm.
Bindemittel = 50/70.
Menge: 215,000 m²

**02.01.11 Abstumpfungsmaßnahme durchführen**
Abstumpfungsmaßnahme zur Erhöhung der Anfangsgriffigkeit durch gleichmäßiges Aufbringen und Einwalzen von Abstreukörnung durchführen.
Nicht gebundene Abstreukörnung aufnehmen und der Verwertung nach Wahl des AN zuführen.
Abstreukörnung = Lieferkörnung 1/3.
Abstreumenge = 1,0 kg/m2.
Maschinell aufstreuen.
Menge: 215,000 m²

**02.01.12 Naht in Asphaltschicht herstellen**
Naht in Asphaltschicht herstellen.
Längsnaht entlang der Kleinsteinpflasterkanten und eine Quernaht am Anfang/Ende.
Herstellen der Nahtflanke durch Kantenandrückrolle.
Heiß aufzubringendes Polymermodifiziertes Bitumen 25/55-55 A auf die Nahtflanke volldeckend auftragen oder anspritzen, Menge 50 g/m je cm Schichtdicke.
Dicke der Schicht über 3,5 bis 4,5 cm.
Menge: 235,000 m

*Hinweis: GROßE ROLLERBAHN*
HYDRAULISCH GEBUNDENE DECKSCHICHT

**02.01.13 Seitlich gelagerten Unterboden (8 cm)**
Seitlich gelagerten verdichtungsfähigen, nichtbindigen Boden (GE, SW-SE) der Bodenabtragsposition 01.01.3 als Füllmaterial im Bereich der großen Rollerbahn einbauen.
In Absprache mit AG/BÜ geeigneten Bodenaushub vom Lagerplatz aufnehmen, transportieren, einbauen und verdichten.
Verdichtungsgrad DPr 100%. Transportweg bis 150m.
Abrechnung nach eingebauten m³.

Auftragsdicke: 8 cm
Menge: 37,000 m³

**02.01.14 Schottertragschicht (15 bis 100 cm)**
Schottertragschicht aus Natursteinschotter, Körnung 0/32, liefern, einbauen und verdichten.
Einbauort: Große Rollerbahn der Belastungsklasse 0,3
Einbaudicke gemäß Höhenplanung mindestens 15 cm bis maximal 100 cm,
Ev2>100 MPa
Wasserdurchlässigkeit im verdichteten Zustand
> 1x10-2 cm/s.
Menge: 145,000 m³

**02.01.15 Seitlich gelagerten Oberboden (10 bis 55 cm)**
Seitlich gelagerten, geeigneten, verdichtungs- und versickerungsfähigen, nichtbindigen Oberboden aus der Oberbodenabtragsposition 01.01.2 entlang der großen Rollerbahn zur Abstützung der Fahrbahn gemäß Höhenplanung einbauen. Ein Gefälle von 25% darf nicht überschritten werden.

Der einzubauende Boden darf grundsätzlich keine
umweltschädigenden sowie gesundheitsgefährdenden
Eigenschaften aufweisen.

Auftragsdicke: 10 cm bis 55 cm (gesackt)
Menge: 100,000 m³

**02.01.16 Dynamische Schicht (6 cm)**
Dynamische Schicht als wasserregulierende Funktionslage, Körnung 0/16, aus Edelsplitten, Edelbrechsanden und auf die Gesteinsart abgestimmtenn Natursanden, ohne Zusatz von frreiem Kalk oder Lehm, liefern, profilgerecht einbauen und verdichten im leicht erdfeuchten Zustand.
Verdichtung statisch (Walze 0,8-2,0 t) oder moderat dynamisch durchführen, sodann nur leichte Vibration(kein Schmierfilm, keine Überverdichtung!)
Einbaudicke 6 cm
Abweichung in der Ebenheit <1,5 cm
Ev2>80 MPa
Oberflächenscherfestigkeit > 100 kN/m²
Wasserdurchlässigkeit > 1, 0 x 10-³ cm/s
Für die Gesteinsmischung ist vor Lieferung ein extern zertifizierter Nachweis für den CO2-Fußabdruck gemäß ISO 14067 vorzulegen

Liefernachweis:
Produkt: HanseMineral
Hersteller: HanseGrand Klimabaustoffe GmbH & Co.KG
Haaßeler Kamp 3
D-27446 Selingen
Telefon: +49 (0) 4284 92 685 0
Telefax: +49 (0) 4284 92 685 29
E-Mail: mail@hansegrand.de

oder gleichwertig.

angebotenes Produkt:
'....................................................'
(vom Bieter einzutragen)
Menge: 21,000 m³

**02.01.17 Wassergebundene Deckschicht mit Bindemittel (4 cm)**
wassergebundene Decke 0/5 mit pulverförmigem Bindemittel,
Leitfabrikat `HanseGrand BMX mixed Naturak Ultra Binder´,
mit natürlichem, quellfähigen Bindemittel,
Anteil Bindemittel/zwangsgemischt: ca. 6 kg/to,
nach DIN 18035-5 und FLL, Körnung 0/5-0/8 mm, gemäß Hersteller-Sieblinie, liefern und im erdfeuchten Zustand profilgerecht einbauen,
statisch Walzen, sodann durchdringend wässern,
nach Teilabtrocknung (Erdfeuchte) statisch Nachwalzen,
empfohlenes Walzengewicht 0,8-2,0 to.
Schichtdicke: 4 cm
Abweichung in der Ebenheit < 1,5 cm,
Oberflächenscherfestigkeit: > 140 kN/m2,
Wasserdurchlässigkeit: > 2 x 10-4 cm/s
Deckschicht muss vor Freigabe einmal durchtrocknen.
Einbau insgesamt gemäß Herstelleranweisung.
Für die Gesteinsmischung ist vor Lieferung ein extern zertifizierter Nachweis für den CO2-Fußabdruck gemäß ISO 14067 vorzulegen

Liefernachweis:
Produkt: HanseGrand BMX Spezial mit HanseGrand Ultrabinder
Hersteller: HanseGrand Klimabaustoffe GmbH & Co.KG
Haaßeler Kamp 3
D-27446 Selingen
Telefon: +49 (0) 4284 92 685 0
Telefax: +49 (0) 4284 92 685 29
E-Mail: mail@hansegrand.de

oder gleichwertig.

angebotenes Produkt:
'....................................................'
(vom Bieter einzutragen)
Menge: 14,000 m³

**02.01.18 Fertigstellungspflege Deckschicht**
Fertigstellungspflege Deckschicht
Deckschicht der Vorposition egalisieren durch Abschleppen,
ggf. oberflächlich nacharbeiten, sodann nachverdichten durch statisches Walzen im erdfeuchten Zustand,
empfohlenes Walzengewicht: 0,8-2,0 to,
Ausführung auf gesonderte Anweisung des AG,
Zeitpunkt: ca. 2-4 Wochen nach dem Einbau, oder
(bei Wintereinbau) im 1. Frühjahr nach dem Einbau.
Menge: 290,000 m²

*Hinweis: FÜHLPFAD*

**02.01.19 Füllmaterial Holzpflaster**
Holzpflaster geeignet für den Außenbereich, aus Robinien Rundholzabschnitten ohne Rinde inkl. aller erforderlichen Materialien liefern und in den Fühlpfad einbauen.
Ø 8-20 cm, Höhe 10 cm, die begehbare Oberfläche und Kanten müssen frei von Splittern oder Ausfransungen sein, die Kante umlaufend gefast, eng auf 4 cm Sand 0/4 setzen und mit Sand 0/4 die entstehenden Fugen verdichten.

inkl. Schottertragschicht aus Natursteinschotter,
Körnung 0/32.
Die Schichtdicke soll so gewählt werden, dass die fünf verschiedenen Flächen des Fühlpfades und die Kleinsteinpflasterkante bündig miteinander abschließen.
Schichtdicke ca. 14 cm.
Menge: 1,000 m²

**02.01.20 Füllmaterial Holzschnitzel**
Holzschnitzel 10/40 liefern und in den Fühlpfad einbauen
Schichtdicke 10 cm,

inkl. Schottertragschicht aus Natursteinschotter,
Körnung 0/32.
Die Schichtdicke soll so gewählt werden, dass die fünf verschiedenen Flächen des Fühlpfades und die Kleisteinpflasterkanten bündig miteinander abschließen.
Schichtdicke ca. 18 cm.
Menge: 1,000 m²

**02.01.21 Füllmaterial Kies**
Kies 16/32 liefern und in den Fühlpfad einbauen
Schichtdicke 10 cm,

inkl. Schottertragschicht aus Natursteinschotter,
Körnung 0/32.
Die Schichtdicke soll so gewählt werden, dass die fünf verschiedenen Flächen des Fühlpfades und die Kleisteinpflasterkanten bündig miteinander abschließen.
Schichtdicke ca. 18 cm.
Menge: 1,000 m²

**02.01.22 Füllmaterial Findlinge**
Findlinge inkl. aller erforderlichen Materialien liefern und in den Fühlpfad einbauen.
Findlinge gerundet, Größe 10-25 cm, in 15 cm Sand 0/4 setzen und die entstehenden Fugen mit Sand 0/4 verdichten.
Die Findlinge müssen mind. zur Hälfte eingebunden sein.

Inkl. Schottertragschicht aus Natursteinschotter,
Körnung 0/32.
Die Schichtdicke soll so gewählt werden, dass die fünf verschiedenen Flächen des Fühlpfades und die Kleinsteinpflasterkante bündig miteinander abschließen.
Schichtdicke ca. 13 cm.
Menge: 1,000 m²

**02.01.23 Füllmaterial Kleinsteinpflaster**
Kleinsteinpflaster inkl. aller erforderlichen Materialien liefern und in den Fühlpfad einbauen.
Kleinsteinpflasterfläche aus Granitstein 7/9 in
ungebundener Bauweise herstellen, in 4 cm Sand 0/4 verlegen, verfugen und standfest verdichten.

inkl. Schottertragschicht aus Natursteinschotter,
Körnung 0/32. Die Schichtdicke soll so gewählt werden, dass die fünf verschiedenen Flächen des Fühlpfades und die Kleinsteinpflasterkante bündig miteinander abschließen.
Schichtdicke ca. 16 cm
Menge: 1,000 m²

*Hinweis: EINFASSUNG*

**02.01.24 Kleinsteinpflasterkante**
Einzeilige Kleinsteinpflasterkante an Asphalt-Rollerbahn, Fühlpfad und an Schotterrasen Zugang Friesenstraße herstellen.
Kleinsteinpflaster in unterschiedlichen Radien in Betonfundamente setzen.
Fugen sind mit Trasszementmörtel zu verfugen.
Rückenstütze aus Beton C20/25 bis 3 cm unter OF Pflasterstein, 15 cm breit, herstellen.
Unterbeton C20/25, 20 cm dick, herstellen.
Sauberkeitsschicht aus Kiessand herstellen.
Durchgehende Dehnungsfugen alle 8m herstellen.
Naturstein, Granit  7/9
Das Pflastermaterial ist vor der Bestellung zur
Bemusterung vorzulegen.
Menge: 270,000 m

#### 02.02 Spielplatzflächen 536

**02.02.1 Verdichtung des Planums Spielplatzflächen, 45 MPa/qm**
Verdichtung des Planums für zukünftige Spielplatzflächen,
Einschl. Nachplanieren unter Berücksichtigung der geplanten Gefälle, mit einer Ebenflächigkeit von 100 mm, gemessen als Stichmaß unter der 4 m Latte.

Auf dem verdichteten Rohplanum muss ein EV2-Wert von 45 MPa/qm erreicht werden.
Die Einhaltung des geforderten Tragfähigkeitswertes ist vom AN zu gewährleisten. Die Prüfung der Tragfähigkeit obliegt dem AN und wird nicht gesondert vergütet.
Die Nachweise sind der Bauüberwachung unaufgefordert vozulegen.

Abrechnung: Aufmaß Spielflächen
Menge: 272,000 m²

**02.02.2 Feinplanum Spielflächen**
Feinplanum der Spielsand- und Fallschutzsandflächen gem. Höhenplan unter Beachtung der vorgegebenen Gefälle herstellen. Baugrund standfest mit geeignetem Gerät verdichten. Abweichung unter der 4 m Latte < 2 cm.Verdichtung auf min. 97% der einfachen Proctordichte. Abrechnung über Aufmaß der fertigen Spielflächen.
Menge: 272,000 m²

**02.02.3 Schottertragschicht (10 cm)**
Schottertragschicht der Spielsand- und Fallschutzsandflächen aus Natursteinschotter 0/32 herstellen.
Einbaudicke 10cm
Ev2>80 MN/mm²
Menge: 272,000 m²

**02.02.4 Geotextiles Vlies liefern und einbauen**
Geotextiles Vlies liefern und als vollflächige Trennlagezwischen Schottertragschicht und Sand im Bereich der Spielsand- und Fallschutzsandflächen einbauen.
Überlappung der Stöße mind. 20cm.
Flächengewicht mind. 200g/m².
Stempeldurchdrückkraft 1,9 KN.
Bauklasse 3.
Charakteristische Öffnungsweite 0,14mm.
Durchlässigkeit 3x10E-03m/s.
Das Geotextil muss fortlaufend eindeutig und
einheitlich gekennzeichnet sein.
Einbau inkl. aller Nebenleistungen.
Menge: 272,000 m²

**02.02.5 Fallschutzsand 0,2/2 mm (40 cm)**
Fallschutzsand 0,2/2 mm liefern und an Mehrgenerationentreff und Sandinsel einbauen
Gewaschen, ohne schluffige oder tonige Anteile,
schadstofffrei.
Sand der Körnung 0,2/2mm mit weniger als 5%
Massenanteilen kleiner als 0,2mm entsprechend
DIN EN 1176-1 und DIN EN 1177.
Schichtdicke 40cm.
Prüfzertifikat mit Aussage zur Korngrößenverteilung
nach DIN EN 933-1 (Eignung als stoßdämpfendes Material)
und zur Schadstofffreiheit ist vorzulegen. Zertifikat
nicht älter als 1 Jahr.
Abrechnung nach Aufmaß.
Menge: 192,000 m²

**02.02.6 Spielsand 0/2 mm (40 cm)**
Spielsand 0/2 liefern und innerhalb der Asphalt-Rollerbahn einbauen,
Schichtdicke 40 cm
Spielsand entsprechend den Richtlinien, mit Zertifikat,
Körnung 0/2 mm.
Der einzubauende Spielsand darf grundsätzlich keine
umweltschädigenden sowie gesundheitsgefährdenden
Eigenschaften aufweisen. Die Richtwerte der Berliner
Liste für sensible Bereiche dürfen nicht überschritten
werden (Z0). Die Qualität ist mittels Prüfzeugnis zu
belegen und darf die Anforderungen nicht überschreiten.
Menge: 80,000 m²

*Hinweis: EINFASSUNGEN*

**02.02.7 Kokosfaschine Ø 30 cm x 300 cm liefern und einbauen**
Kokosfaschine Ø 30 cm x 300 cm liefern und als Einfassung der Sandflächen einbauen.
Bestehend aus 100 % gepressten Kokosfasern, umhüllt mit Kokosgewebe.
Kokosfaschine alle 60 cm mit Erdankern ins Erdreich einschlagen. Einbautiefe gemäß Höhenplanung ca. 15 cm über OK Sandfläche.
Menge: 87,000 m

### 03 Baukonstruktionen 540

#### 03.01 Einfriedungen 541

**03.01.1 Benjeshecke herstellen**
Benjeshecke aus Schnittgut der vorangegangenen Rodungsarbeiten der Sträucher herstellen.
Inkl. Lieferung der Holzpfähle.
Holzpfähle Ø 6-8 cm, Länge 150 cm, einseitig angespitzt, oberes Ende gefast.
Holzpfähle beidseitig versetzt im Abstand von 1 m setzen.
30 cm einschlagen, Löcher bei Bedarf mit Erdbohrer vorbohren.
Schnittgut (Längen < 2 m) in entstandenen Zwischenraum füllen.
Menge: 37,000 m

**03.01.2 Werkplanung erstellen**
Erstellung von Werkplänen für den Staketenzaun und Tor inkl. Fundamentbemessung nach Aufmaß vor Ort.
Abstimmung mit der BÜ und dem AG.
Menge: 1,000 psch

**03.01.3 Staketenzaun liefern und einbauen**
Staketenzaun, 1,2 m Höhe, bestehend aus 35 Pfosten (+ zwei Torpfosten in Folgeposition) und 36 Rollzaunfeldern, liefern und an Asphalt-Rollerbahn einbauen.

35 Stück Pfosten aus Rundholz Robinie geschält, entsplintet und geschliffen, oben abgeschrägt, Ø 8-10 cm,
Länge 120 cm,
Abstand zwischen Rundholz und OKG: 5 bis 10 cm,
mit Pfostenschuh zum Einbetonieren,
inkl. Lieferung und Einbau von 35 Pfostenschuhen,
inkl. Herstellung von Punktfundamenten aus Beton C20/25, erdfeucht, Ø 30 x 60 cm, Aushubtiefe 70 cm,
OK Fundament 10 cm unter OK Gelände.

36 Zaunfelder mit Pfostenabstand 140 cm,
davon zwei Passfelder mit > 130 cm Pfostenabstand

Rollzaun aus Edelkastanienholz liefern und fachgerecht an Pfosten mit Edelstahlschrauben montieren.
Höhe der Staketen: 120 cm
Durchmesser der Staketen: ca. 3-5 cm
Staketenabstand: 5 cm
Drahtverspannung  verzinkt, 3 Drahtreihen.
Die einzelnen Staketen sind aus Edelkastanienholz FSC 100%, handgespalten, geschält und einseitig leicht abgerundet, nicht spitz! Die Sicherheitsmaße der DIN EN 1176 sind zu beachten. Fangstellen sind nicht zulässig.

Inkl. aller Befestigungsmaterialien und Kleinteile,
inkl. Nebenarbeiten, Erd- und Fundamentierungsarbeiten.
Überschüssiger Bodenaushub ist zur Entsorgung auf Haufwerk zu setzen.

Torpfosten in Folgeposition.
Menge: 51,000 m

**03.01.4 Zweiflügeliges Tor Staketenzaun liefern und einbauen**
Zweiflügeliges Tor für Staketenzaun liefern und fachgerecht an Torpfosten mit Pfostenschuh und Betonfundament montieren.
Lichte Weite: 310 cm,
Torflügel assymmetrisch,
Flügelbreite links (von außen): 210 cm
Flügelbreite rechts (von außen): 100 cm
Torhöhe: 120 cm
Bodenabstand 5 bis 10 cm,
Öffnungsrichtung 90° nach Innen.

Torrahmen aus Robinien-Rundholz,
bestehend aus
2 Stück seitliche Streben, Ø 8-10 cm
2 Stück Querstreben, Ø 8-10 cm
1 Stück Diagonalstrebe, Ø 8-10 cm
handwerklich gezapft, feuerverzinkte, nicht hervorstehende, unfallsichere Beschläge an der Innenseite montiert,
aus naturgewachsenen Stämmen gefertigt, geschält, unbehandelt.
Inkl. mit bauseitigem Vorhängeschloss abschließbarem Riegelschloss / Torfalle an der Innenseite.
Inkl. Bodenriegel am linken Flügel und Hülse zum Einbetonieren.

Torfüllung aus Edelkastanien-Staketen der Vorpostion,
Höhe der Staketen: 120cm
Durchmesser der Staketen: ca. 3-5cm
Staketenabstand: 5 cm
Staketen mit Edelstahlschrauben an den Torrahmen und der Diagonalstrebe angeschraubt.

2 Stück Torpfosten aus Rundholz Robinie geschält, entsplintet und geschliffen,
Ø 11-14 cm, Länge 120 cm,
mit Pfostenschuh zum Einbetonieren liefern und ortsfest einbauen,
inkl. Herstellung von Punktfundamenten aus Beton C20/25, erdfeucht, Ø 40 x 80 cm, Aushubtiefe 90 cm.
OK Fundament 10 cm unter OK Gelände.

Passende Scharniere nach Wahl des AN am Torpfosten befestigen und die Torflügel einhängen. inkl. Sicherung gegen Aushängen

Die Sicherheitsmaße der DIN EN 1176 sind zu beachten. Fangstellen sind nicht zulässig.

Alle Schrauben und sonstige Befestigungselemente aus Edelstahl.

Tor nach freigegebener Werkplanung herstellen, liefern und montieren,
inkl. Befestigung des Rollzauns der Vorposition am Torpfosten,
inkl. aller Befestigungsmaterialien und Kleinteile,
inkl. Nebenarbeiten, Erd- und Fundamentierungsarbeiten.
Überschüssiger Bodenaushub ist zur Entsorgung auf Haufwerk zu setzen.
Menge: 1,000 St

#### 03.02 Überdachungen 545

**03.02.1 Unterstand liefern und einbauen**
Unterstand des Mehrgenerationentreffs liefern und einbauen.
Bestehend aus vier Edelstahl-Standpfosten, zwei grünen HPL-Flügeldächern, zwei Lümmelbalken aus je einem Sitz- und Fußholm aus kerngetrenntem Douglasienrundholz und einem runden Tisch am Standpfosten.

Alle Standpfosten aus Edelstahlrohr Ø101,6mm.
Freie Pfostenköpfe mit bündig verschweißter Edelstahlkappe.
Edelstahloberflächen glaskugelgestrahlt.
Verbindungen Boden/Geländer mit Standpfosten mittels Edelstahl-Einpress-Gewindehülsen, Bodenbefestigung mittels mittig eingearbeiteter Edelstahl-Formwinkel.
Alle Hölzer aus Robinie, gehobelt und gefast. Alle Holzteile sind unbehandelt.
Alle Verbindungsteile aus Edelstahl oder verzinkt. Alle Muttern selbstsichernd.

Liefernachweis:
Produkt: Jugendtreff Welzow
Hersteller:
Spiel-Bau GmbH
Alte Weinberge 21
14776 Brandenburg an der Havel
FON: 03381 26140
FAX: 03381 261418

oder gleichwertig.

angebotenes Produkt:
'....................................................'
(vom Bieter einzutragen)
Menge: 1,000 St

### 04 Einbauten 560

#### 04.01 Allgemeine Einbauten 561

**04.01.1 Parkbank liefern und montieren**
Parkbank liefern und montieren
Länge 200 cm, Gesamttiefe 63,8 cm, Sitzhöhe 45 cm
Sitzauflage und Rückenlehne aus Holz, Holzleistenquerschnitt 60 x 35 mm
Unterkonstruktion aus Stahlrohr 76,1 x 2,9 mm mit angeschweißten Bodenschienen aus Flachstahl 600 x 100 x 10 mm, zum Aufdübeln 20 cm unter OKE auf bauseitig vorbereitete Fundamente,  mit Flacheisen 80 x 12 mm zur Aufnahme der Holzleisten, gesamte Stahlkonstruktion feuerverzinkt nach DIN EN ISO 1461 und zusätzlich pulverbeschichtet in RAL 7016
Holzart: Douglasie, PEFC-zertifiziert, naturbelassen
inkl. ein Paar Armlehnen aus Stahl pulverbeschichtet in RAL 7016
Nach Herstellerangaben ortfest montieren.
Inkl. Herstellung vom Betonfundament C25/30, erdfeucht,
inkl. Erdarbeiten, aller Nebenarbeiten und Kleinteile.
Überschüssiger Bodenaushub ist zur Entsorgung auf Haufwerk zu setzen.

Liefernachweis:
Produkt: Parkbank Colleggarten
Hersteller:
L.Michow & Sohn GmbH
Neuer Höltigbaum 30
22143 Hamburg
Tel. 040 / 68 94 29 - 0
Fax 040 / 68 56 96

oder gleichwertig.

angebotenes Produkt:
'....................................................'
(vom Bieter einzutragen)
Menge: 2,000 St

**04.01.2 Doppelliege liefern und montieren**
Doppelliege liefern und montieren
Gesamtlänge ca.177 cm, Breite 120 cm
Grundkonstruktion als Rahmen aus Winkelstahlprofil,
Fuß aus Stahlrohr Durchmesser 76 mm,
mit Bodenplatte zum Aufdübeln 200 mm unter OKE auf vorbereitete Fundamente,
mit Queraussteifung zur Aufnahme des Standrohres,
Stahlkonstruktion feuerverzinkt nach DIN EN ISO 1461und
zusätzlich pulverbeschichtet in RAL 7016
Liegefläche aus 29 Leisten im Querschnitt von 60 x 35 mm
Holzart: Douglasie naturbelassen
Nach Herstellerangaben ortfest montieren.
Inkl. Herstellung vom Betonfundament C25/30, erdfeucht,
60 x 60 x 80 cm, inkl. Erdarbeiten, aller Nebenarbeiten und Kleinteile.
Überschüssiger Bodenaushub ist zur Entsorgung auf Haufwerk zu setzen.

Liefernachweis:
Produkt: Doppelliege Heiligenhafen
Hersteller:
L.Michow & Sohn GmbH
Neuer Höltigbaum 30
22143 Hamburg
Tel. 040 / 68 94 29 - 0
Fax 040 / 68 56 96

oder gleichwertig.

angebotenes Produkt:
'....................................................'
(vom Bieter einzutragen)
Menge: 2,000 St

**04.01.3 Abfallbehälter liefern und montieren**
Abfallbehälter rechteckig, Volumen 60 l,
mit gelochter Abdeckung und darunterliegendem Ascher aus rostfreiem Edelstahl,
inkl. 1 Dreikant-Dornschlüssel 8 mm,
Ständerausführung: zum Einbetonieren (Füße entsprechend verlängert),
Behälter und Ständer aus Stahl feuerverzinkt und pulverbeschichtet DB 703, Farbton wird nach Absprache mit AG und BÜ endgültig festgelegt,
Maße: B 425mm, H 1200mm, T312mm

Abfallbehälter liefern und montieren, inkl. bauseitig 1 Stück Fundament 80 x 50 x 70 cm aus Beton C 12/15,
inkl. Fundamentgruben ausheben, Boden im Baubereich planieren, OK Fundament mind. 12 cm unter OK geplantes Gelände anlegen, Befestigung nach Herstellervorschrift, inkl. aller Nebenarbeiten, Stoffe liefern.

Liefernachweis:
Produkt: Athen
Hahne & Lücke GmbH
An der Silberkuhle 13
58239 Schwerte-Geisecke
Tel. 02304 942 840
Email info@hahne-lueckel.de

oder gleichwertig.

angebotenes Produkt:
'....................................................'
(vom Bieter einzutragen)
Menge: 3,000 St

**04.01.4 Fahrradbügel liefern und einbauen**
Fahrrad-Anlehnbügel mit Knieholm aus Flachstahl feuerverzinkt und pulverbeschichtet liefern und in Asphalt-Rollerbahneinbauen, wie folgt:
Länge: 100 cm
Breite: 6 cm
Höhe: 110 cm
Material Bügel: Flachstahl 60 x 12 mm,
auf Gehrung geschnitten und geschweißt,
Material Knieholm: Flachstahl 60 x 12 mm,
Schweißnähte eingeebnet,
alle Stahlteile feuerverzinkt und pulverbeschichtet
in Farbe RAL 7016.
Höhe: 80 cm über OK Gelände
Einbautiefe: 30 cm
fachgerecht entsprechend Herstellerangaben mit einem Abstand von 1,20 m zwischen den Fahrradständern einbauen,
inkl. Herstellung Punktfundamente aus Beton C 20/25 erdfeucht, L/B/H: 30 / 30 / 65 cm,
OK Fundament 15 cm unter OK Pflaster.
Herstellung Punktfundamente als Köcher vor Einbau Asphalttragschicht.
Asphalt nachträglich durchbohren, nach Einbau Fahrradbügel Abdeckung mit Rosette

Inkl. Erdarbeiten, aller Nebenarbeiten und Kleinteile.
Überschüssiger Bodenaushub ist zur Entsorgung auf Haufwerk zu setzen.

Angebotener Hersteller:
'....................................................'

Angebotenes Produkt
'....................................................'
(vom Bieter einzutragen)
Menge: 5,000 St

**04.01.5 Bank aus Baumstämmen liefern und einbauen**
Bank aus Rundholz, Robinie mit Kern, naturgewachsen, entsplintet und geschliffen, Enden rechtwinklig gekappt und Kanten gefast
Ø 35 bis 39 cm
Länge ca. 160 bis 180 cm
liefern und ortfest einbauen.
Inkl. je 2 Stück Befestigungsdorn aus Betonstahl D 20 mm zum Einbetonieren, ins Rundholz geklebt.
Inkl. Herstellung je 2 Stück Punktfundamente aus Beton C20/25, erdfeucht, L/B/H 40 / 40 / 80 cm.
Inkl. Erdarbeiten, überschüssiger Bodenaushub ist zur Entsorgung auf Haufwerk zu setzen.
Einschließlich aller Nebenarbeiten und Kleinteile.
Menge: 6,000 St

**04.01.6 Insektenhotel liefern und aufstellen**
Insektenhotel BienenTraum, Haus mit neun Modulen
Mit Gehäuse, Dach, Ständerwerk und Gitter. Muster: "Raute", "Tempel", "Seerose", "Streifen", "Diagonal" und "Kreuz".
Höhe ohne H-Pfostenträger: 204 cm,
Breite ohne Dach: 118 cm,
Breite mit Dach: 135 cm,
Tiefe: 18 cm,
Tiefe mit Dachüberstand: 46 cm,
Gewicht: ca. 70 kg
Material Nistmodule: FSC zertifiziertes Buchenholz
Dachabdeckung: Edelstahl
Material Gehäuse, Dach und Ständerwerk: Fichtenleimholz
Holz-Pfosten mit Metall-Pfostenschuh.
Position besteht aus folgenden Komponenten:

Infotafel zum Befestigen auf der Rückwand des Bienenhotels, Alu Dibond-Platte
820x850 mm
liefern und montieren,
incl. Erd- und Fundamentierungsarbeiten nach Herstellerangaben, inkl. aller Nebenarbeiten und Kleinteile.

Möglicher Liefernachweis:
Produkte:
1 BienenTraum - XXL Haus mit 9 Modulen ǀ Art.-Nr. W1008
1 Ständerwerk 9er Haus - Pfosten zur Montage ǀ Art.-Nr. W1015
Hersteller:
Wildbienenglück GmbH
Dürrnbucher Str. 7
90579 Langenzenn
Tel. 09101/478999-0
Fax 09101/478999-9

oder gleichwertig.
angebotenes Produkt:
'....................................................'
(vom Bieter einzutragen)
Menge: 1,000 St

**04.01.7 Nistkasten liefern und montieren**
*** Bezugsbeschreibung
Nistkasten liefern und montieren
Material: Nisthöhle aus atmungsaktivem Holzbeton.
Aufhängebügel Stahl, verzinkt.
Außenmaße: B 17 x Hthinsp;26thinsp;xthinsp;Tthinsp;18 cm
Brutinnenraum: Ø 12 cm
Gewicht: ca. 3,6 kg
Lieferumfang: Nisthöhle, Aufhängebügel und Alunagel
Fluglochweite: Ø 32 mm
Farbe: grün

Inkl. Montage am Baum nach Herstellerangaben.
Inkl. aller Nebenarbeiten und Kleinteile.
Möglicher Liefernachweis:
Produkt: Nisthöhle 1B
Hersteller:
SCHWEGLER Vogel- u. Naturschutzprodukte GmbH
Heinkelstr. 35
73614 Schorndorf
Tel. 07181 97745 0
Fax 07181 97745 49

oder gleichwertig.

angebotenes Produkt:
'....................................................'
(vom Bieter einzutragen)
Menge: 6,000 St

**04.01.8 wie vor, jedoch Fledermaushöhle liefern und einbauen**
*** wie Position 04.01.7
wie Position 04.01.7
Fledermaushöhle aus atmungsaktivem Holzbeton.
Außenmaße: ca. 16 x 33 (Ø x H)
Gewicht: ca. 4,1 kg
Flugloch: Langloch
Farbe: schwarz

Inkl. Montage am Baum nach Herstellerangaben,
Montagehöhe mind. 3 bis 4 Meter, mit freier waagerechter Anflugmöglichkeit.

Möglicher Liefernachweis:
Produkt: Fledermaushöhle 2F
Hersteller:
SCHWEGLER Vogel- u. Naturschutzprodukte GmbH
Heinkelstr. 35
73614 Schorndorf
Tel. 07181 97745 0
Fax 07181 97745 49

oder gleichwertig.

angebotenes Produkt:
'....................................................'
(vom Bieter einzutragen)
Menge: 6,000 St

**04.01.9 Totholzhaufen anlegen**
Totholzhaufen aus Schnittgut der vorangegangenen Rodungsarbeiten der Bäume herstellen.
Anfallendes Material aufnehmen, zerkleinern und als Totholzhaufen anlegen.
Menge: 4,000 St

#### 04.02 Besondere Einbauten 562

**04.02.1 Spielhaus liefern und montieren**
Spielhaus liefern und einbauen.
Bestehend aus unbehandelter Robinie und Lärche.
Länge 1,5 m, Breite 1,5 m, Höhe 2,3 m aufgestelzt mit kleiner Treppe.
Inkl. Lieferung von vier Pfostenschuhen. Pfosten kürzen. Pfostenschuhe montieren und Spielhaus in vom Hersteller vorgesehener Einbauhöhe einbauen.
Inkl. aller Fundament- und Erdarbeiten.

Liefernachweis:
Produkt: Sileth Spielhaus
Hersteller: HAGS-mb-Spielidee GmbH
Hambachstraße 10
D-35232 Dautphetal-Allendorf
Telefon: +49 (0) 6466 9132 0
E-Mail: info@hags.de

oder gleichwertig.

angebotenes Produkt:
'....................................................'
(vom Bieter einzutragen)
Menge: 1,000 St

**04.02.2 Märchenstuhl liefern und einbauen**
Märchenstuhl liefern und einbauen.
Bestehend aus einem Holzthron (Länge 74cm, Höhe 170 cm)  und zehn Holzstämmen (Höhe 30 cm) aus unbehandelter Robinie.
Inkl. Lieferung von vier Pfostenschuhen für die Standfüße des Holzthrons. Pfosten kürzen. Pfostenschuhe montieren und Holzthron in vom Hersteller vorgesehener Einbauhöhe einbauen.
Inkl. aller Fundament- und Erdarbeiten.

Liefernachweis:
Produkt: Märchenstuhl Irion
Hersteller: HAGS-mb-Spielidee GmbH
Hambachstraße 10
D-35232 Dautphetal-Allendorf
Telefon: +49 (0) 6466 9132 0
E-Mail: info@hags.de

oder gleichwertig.

angebotenes Produkt:
'....................................................'
(vom Bieter einzutragen)
Menge: 1,000 St

**04.02.3 Kleinkindwippe liefern und einbauen**
Kleinkindwippe liefern und einbauen
Abmessungen
Höhe:  0,55 m
max. Wipphöhe:  0,80 m
Länge:  1,55 m
Breite:  0,30 m
Gewicht:  55 kg

Lieferumfang
1 Wippchen komplett mit Standgestell aus Stahl

Technische Informationen
Gerät aus nicht imprägnierter Gebirgslärche
Schnitthölzer herzgetrennt, dadurch Verminderung von Rissanfälligkeit und unerwünschter Formänderung
Leimholzbalken aus nicht imprägnierter Lärche, verleimt nach EN 14080:2013, für sehr große Holzquerschnitte.
Mehrschichtplatte aus Gebirgslärche, als Dreischichtplatte (3cm), hohe Formstabilität, wetterfest verleimt nach DIN EN 13353:2011
Wippmechanik gummigedämpft, wartungsfrei
Haltegriff aus V2A, glasperlengestrahlt
Alle Teile zur Bodenverankerung sind aus feuerverzinktem Stahl bzw. Edelstahl

Spielgerät liefern und nach Herstellerangaben ortfest montieren.
Inkl. Herstellung vom Betonfundament C25/30, erdfeucht,
50 x 80 x 50 cm, Aushubtiefe 70 cm.
Inkl. Erdarbeiten, aller Nebenarbeiten und Kleinteile.
Überschüssiger Bodenaushub ist zur Entsorgung auf Haufwerk zu setzen.

Liefernachweis:
Produkt: Wippchen Best.-Nr. 6.11700
Hersteller: Richter Spielgeräte GmbH
Simsseestraße 29
D-83112 Frasdorf
Telefon: +49 (0) 80 52-17 98-0
Telefax: +49 (0) 80 52-41 80
E-Mail: info@richter-spielgeraete.de

oder gleichwertig.

angebotenes Produkt:
'....................................................'
(vom Bieter einzutragen)
Menge: 1,000 St

**04.02.4 Doppel-Himmelsschaukel liefern und aufstellen**
Doppel-Himmelsschaukel liefern und aufstellen
bestehend aus:
- 4 Edelstahlrohrpfosten, Ø101mm, mit einem Querholm aus Edelstahl-Kastenprofil
- 2 Edelstahl-Drehachsen
- 2 Paar Edelstahl-Kettengehängen
- 2 Sicherheits-Schaukelsitzen, schwarz
Schaukelhöhe: 410 cm
Freie Pfostenköpfe mit bündig verschweißter Edelstahlkappe.
Edelstahloberflächen umweltfreundlich glaskugelgestrahlt.
Alle Verbindungsteile aus Edelstahl. Alle Muttern selbstsichernd.
inkl. Montage- und Fundamentarbeiten
Einbau in einer ausgekofferten Fläche mit 40 cm Tiefe

Liefernachweis:
Produkt: Doppel-Himmelsschaukel
Hersteller: Spiel-Bau GmbH
Alte Weinberge 21
14776 Brandenburg an der Havel
Telefon: +49 (0)3381 2614-49
E-Mail: anfragen@spiel-bau.de

oder gleichwertig.

angebotenes Produkt:
'....................................................'
(vom Bieter einzutragen)
Menge: 1,000 St

**04.02.5 Tischtennisplatte freistehend liefern und aufstellen**
Tischtennisplatte, freistehend, für befestigte Flächen, liefern und waagerecht auf Schotterrasenfläche aufstellen, wie folgt:
Form: eckig
einteilige Spielplatte, 10 cm dick
Material: Betonwerkstein aus grünem Edelsplitt, feingeschliffen und wetterfest versiegelt.
Umlaufende weiße Spielfeldmarkierung und weiße Spielfeldteilung aus Hart-Kunststoff.
Länge: 274 cm
Breite: 152 cm
Höhe: 76 cm
Netz aus verzinktem Stahllochblech, 6 mm dick, an Pfosten und Platte verschweißt und mit dem Fuß nicht umzustoßen
Untergestell: glatter, stahlarmierter Sichtbeton
Gewicht: Diebstahlsicheres Gesamtgewicht ca. 1,25 t.

Einschl. Montage, waagerechter Aufstellung, aller erforderlichen Befestigungsmaterialien und Nebenarbeiten.

Liefernachweis:
Firma Hermann Kaiser
Spielgeräte & Bänke
Inh. Sandra Gust
Wuhden 9c
15326 Podelzig
T 033601/5920
kaiser-strassenaustattung @web.de

oder gleichwertig.

Angebotener Hersteller:
'....................................................'

Angebotenes Produkt
'....................................................'
(vom Bieter einzutragen)
Menge: 1,000 St

**04.02.6 Barren liefern und einbauen**
Barren liefern und einbauen
bestehend aus:
+ 4 Edelstahlpfosten, Ø101,6mm, starkwandig
+ 2 Edelstahl-Reckstangen, satrkwandig, mit eingeschweißter Edelstahl-Tonnenmutter
+ inkl. Aufkleber mit Trainingsanleitung, bauseits anzubringen am Standpfostens des jeweiligen Trainingselements
(wenn geprüft nach DIN EN 16630)

Alle Standpfosten aus Edelstahlrohr Ø101,6mm, starkwandig.
Freie Pfostenköpfe mit bündig verschweißter Edelstahlkappe.
Edelstahloberflächen umweltfreundlich glaskugelgestrahlt.
Alle Verbindungsteile aus Edelstahl. Alle Muttern selbstsichernd.
inkl. Montage- und Fundamentarbeiten
Einbau in einer ausgekofferten Fläche mit 40 cm Tiefe.

Liefernachweis:
Produkt: Barren II
Hersteller:
Spiel-Bau GmbH
Alte Weinberge 21
14776 Brandenburg an der Havel
Telefon: +49 (0)3381 2614-49
E-Mail: anfragen@spiel-bau.de

oder gleichwertig.

angebotenes Produkt:
'....................................................'
(vom Bieter einzutragen)
Menge: 1,000 St

**04.02.7 Dreierreck liefern und einbauen**
Dreierreck, 110-150-190 liefern und einbauen
bestehend aus:
- 4 Edelstahl-Standpfosten
- 3 Edelstahl-Reckstangen, PH 110/150/190cm
- inkl. Aufkleber mit Trainingsanleitung, bauseits anzubringen am Standpfostens des jeweiligen Trainingselements
(wenn geprüft nach DIN EN 16630)

Alle Standpfosten aus Edelstahlrohr Ø101,6mm, starkwandig. Freie Pfostenköpfe mit bündig verschweißter Edelstahlkappe. Edelstahloberflächen umweltfreundlich glaskugelgestrahlt. Alle Verbindungsteile aus Edelstahl. Alle Muttern selbstsichernd.
inkl. Montage- und Fundamentarbeiten
Einbau in einer ausgekofferten Fläche mit 40 cm Tiefe.

Liefernachweis:
Produkt: Dreierreck, 110-150-190
Hersteller:
Spiel-Bau GmbH
Alte Weinberge 21
14776 Brandenburg an der Havel
Telefon: +49 (0)3381 2614-49
E-Mail: anfragen@spiel-bau.de

oder gleichwertig.

angebotenes Produkt:
'....................................................'
(vom Bieter einzutragen)
Menge: 1,000 St

**04.02.8 Armzug liefern und einbauen**
Armzug liefern und einbauen
bestehend aus
- 2 große Standpfosten, Ø101,6mm, starkwandig, Höhe 185cm
- 2 kleine Standpfosten, Ø101,6mm, starkwandig
- 1 große Bogenleiter mit Sprossen
- inkl. Aufkleber mit Trainingsanleitung, bauseits anzubringen am Standpfostens des jeweiligen Trainingselements
(wenn geprüft nach DIN EN 16630)

Alle Standpfosten aus Edelstahlrohr Ø101,6mm, starkwandig. Freie Pfostenköpfe mit bündig verschweißter Edelstahlkappe. Edelstahloberflächen umweltfreundlich glaskugelgestrahlt. Alle Verbindungsteile aus Edelstahl. Alle Muttern selbstsichernd.
inkl. Montage- und Fundamentarbeiten
Einbau in einer ausgekofferten Fläche mit 40 cm Tiefe

Liefernachweis:
Produkt: Armzug
Hersteller:
Spiel-Bau GmbH
Alte Weinberge 21
14776 Brandenburg an der Havel
Telefon: +49 (0)3381 2614-49
E-Mail: anfragen@spiel-bau.de

oder gleichwertig.

angebotenes Produkt:
'....................................................'
(vom Bieter einzutragen)
Menge: 1,000 St

#### 04.03 Orientierungs- und Informationssysteme 563

**04.03.1 Informationstafel liefern und montieren**
Vorgefertigte Informationstafel für den Naturlehrpfad
mit Holz-Trägergerüst aus massivem Kiefern- und Fichtenholz
gestrichen, im Bausatz, ohne Extranut
Für Lehrtafel im Hochformat und Querformat 100 x 70 cm / 4mm Stärke, hergestellt im HPL-Verfahren
Maß: 210 x 140 x 9 cm (H x B x T)
Lieferung inkl. 1 Satz  Rahmenleisten, 2 H-Pfostenträgern und allen erforderlichen Schrauben.
Inhalt der Tafeln: Der Inhalt der Tafeln wird vom AG festgelegt.
Gerüst und Tafel liefern und nach Herstellerangaben ortfest einbauen.

Inkl. Herstellung von Betonfundamenten C20/25, erdfeucht,
zwei Stück 60 x 70 x 40 cm, Aushubtiefe 60 cm.
Inkl. Erdarbeiten, aller Nebenarbeiten und Kleinteile.
Überschüssiger Bodenaushub ist zur Entsorgung auf Haufwerk zu setzen.

Liefernachweis:
Produkt: Holz-Trägergerüst 100 x 70 cm mit Informationstafel
Hersteller:
Natur im Bild GmbH
Olenhuser Landstraße 20b
37124 Rosdorf
Tel. 0551 59007
Fax 0551 59009

oder gleichwertig.

angebotenes Produkt:
'....................................................'
(vom Bieter einzutragen)
Menge: 4,000 St

### 05 Vegetationsflächen 570

#### 05.01 Vegetationstechnische Bodenbearbeitung 571

**05.01.1 Vegetationsfläche vorbereiten**
*** Bezugsbeschreibung
Vegetationsflächen nach Herstellung des
Rohplanums vor Aufbringen des Oberbodens
30 cm tief auflockern. Maschinell
nicht erreichbare Flächen sind nach gleicher
Maßgabe von Hand zu lockern. Alle sonstigen
zusammenhängenden Flächen maschinell kreuzweise aufreißen. Steine und Unrat aufsammeln
und zur Abfuhr lagern. Zwischenzeitlich
festgefahrene Flächen erneut aufreißen.
Abrechnung nach Aufmaß auf der Baustelle.
Menge: 745,000 m²

**05.01.2 jedoch Zulage für Handarbeit im Wurzelbereich von Bäumen**
*** wie Position 05.01.1
Baugrund lockern erfolgt in Handarbeit als Zulage
im Kronentraufbereich vorhandener Großbäume und bei
beengten Verhältnissen.
Bodenlockerung erfolgt in Handarbeit unter Beachtung
des Wurzelschutzes.
Der Nachweis ist zu erbringen.
Menge: 50,000 m²

**05.01.3 Oberboden Gehölzflächen liefern und einbauen (30 cm)**
Oberboden der Bodengruppe 1 nach DIN 18 915
Bl. 1 (stark humushaltig) liefern, zwischenlagern und auf den zukünftigen Gehölzflächen
einbauen.

Der einzubauende Boden darf grundsätzlich keine
umweltschädigenden sowie gesundheitsgefährdenden
Eigenschaften aufweisen (Z0). Die Qualität ist mittels Prüfzeugnis zu belegen und darf die Anforderungen nicht unterschreiten.

Es ist sicherzustellen, dass der zu liefernde Oberboden frei von Ambrosiasamen ist. Aufkommende Ambrosiapflanzen sind in allen Pflegejahren auf eigene Kosten vor der Blüte per Hand zu entfernen.

Auftragsdicke 30 cm (gesackt)
Menge: 150,000 m³

**05.01.4 Oberboden Schmetterlingsgarten liefern und einbauen (30 cm)**
Oberboden der Bodengruppe 2 und 4 nach DIN 18 915 Bl. 1 (Fein- und Mittelsande) liefern, zwischenlagern und im Schmetterlingsgarten einbauen, wie folgt:
pH-Wert: 6-8
Humusgehalt: 2-10 %
Tongehalt: 5-20 %
Der einzubauende Boden darf grundsätzlich keine umweltschädigenden sowie gesundheitsgefährdenden Eigenschaften aufweisen (Z0). Die Qualität ist mittels Prüfzeugnis zu belegen und darf die Anforderungen nicht unterschreiten.

Es ist sicherzustellen, dass der zu liefernde Oberboden frei von Ambrosiasamen ist. Aufkommende Ambrosiapflanzen sind in allen Pflegejahren auf eigene Kosten vor der Blüte per Hand zu entfernen.

Auftragsdicke: 30 cm
Menge: 77,000 m³

**05.01.5 Oberboden für Rasen / Wiese liefern und einbauen (10 cm)**
Oberboden der Bodengruppe 1 nach DIN 18 915 liefern, zwischenlagern und auf den zukünftigen Rasen- und Wiesenflächen einbauen.

Der einzubauende Boden darf grundsätzlich keine
umweltschädigenden sowie gesundheitsgefährdenden
Eigenschaften aufweisen (Z0). Die Qualität ist mittels Prüfzeugnis zu belegen und darf die Anforderungen nicht unterschreiten.

Es ist sicherzustellen, dass der zu liefernde Oberboden frei von Ambrosiasamen ist. Aufkommende Ambrosiapflanzen sind in allen Pflegejahren auf eigene Kosten vor der Blüte per Hand zu entfernen.

Auftragsdicke: 10 cm (gesackt)
Menge: 113,000 m³

**05.01.6 Feinplanum herstellen**
Feinplanum für Pflanz- und Ansaatflächen herstellen, zulässige
Abweichung von der Sollhöhe 2 cm, Anschlüsse an Wege,
Plätze und sonstige Beläge 2 cm unter Belagoberfläche,
steine und Fremdkörper (> 5 cm i.D.), Unkraut und
schwer verrottbare Pflanzenteile ablesen.
Menge: 2200,000 m²

**05.01.7 Pflanzgrube für Bäume, ca. 2,5 cbm**
Pflanzgruben herstellen wie folgt:
Bodenabtrag im Bereich der Baumscheiben
ca. 2,5 cbm, bis auf eine
Tiefe von 1,00 m unter OK Fertighöhe herstellen,
Homogenbereich B gem. Baugrundgutachten,
Aushub geordnet entsorgen.
Grubensohle und -ränder durch kreuzweises Aufreißen lockern, Lockerungstiefe ca. 20 cm.
Einschließlich Handarbeit im Bereich von Bordsteinen.
Ausgehobene Baumgruben sind stets zu sichern und am
selben Tag mit Baumsubstrat gemäß der nachfolgenden
Positionen zu verfüllen.

Abrechnung: nach Anzahl Bäume,
unabhängig von der Größe der Pflanzgrube.
Menge: 16,000 St

**05.01.8 Baumsubstrat liefern und einbauen**
Lieferung und Einbau von Baumsubstraten in Anlehnung
der Vorgaben der Standards für die Pflanzung und Pflege von Straßenbäumen (3.2.1) sowie der FLL "Empfehlungen für Baumpflanzungen Teil 2" für Pflanzgrubenbauweise 1 wie folgt:

Die Lieferung und der Einbau von Baumsubstraten
orientieren sich an der DIN 18915 "Vegetationstechnik
im Landschaftsbau Bodenarbeiten" in der jeweils
geltenden Fassung.
Das Substrat ist vor dem Einbau auf die Eigenschaften
zu kontrollieren. Der Lieferant / Auftragnehmer muss
aussagekräftige Prüfnachweise vorlegen oder diese beim
Hersteller anfordern.
Oberböden, Unterböden, Stoffe für Substrate,
Bodenverbesserungsstoffe und Dünger müssen den
Anforderungen der DIN 18915 in der jeweils geltenden
Fassung entsprechen.

Im Einzelnen ist Folgendes zu beachten:

1. Eigenschaften des Substrates
Vor einer Pflanzung sind folgende Anforderungen an die
Bodenverhältnisse zu berücksichtigen:
- Der Boden muss gut durchwurzelbar sein.
- Luft, Wasser, und Nährstoffe müssen angemessen
verfügbar sein, was eine möglichst geringe Verdichtung
und Versiegelung voraussetzt.
- Der ph-Wert sollte in der Regel nicht höher als 7
liegen.
- Im Boden dürfen weder Schadstoffe noch Schaderreger
(z.B. Verticillium) enthalten sein.
Im Falle von Neupflanzungen sind die Bodenbedingungen
am Straßenstandort in der Regel nicht optimal, so dass
ein Austausch des vorhandenen Bodens durch ein
Pflanzsubstrat notwendig ist.
Das Substrat hat folgende Eigenschaften aufzuweisen:
- Struktur- und Verdichtungsstabilität: hoch, um
Verlagerungen und Verdichtungen - beispielsweise durch
Erschütterungen des Verkehrs - auszuschließen,
- Wasserkapazität: mindestens 25 Volumen-%,
- Luftkapazität: mindestens 10 Volumen-% bei maximaler
Wasserkapazität, bei pF 1,8 (Anteil an weiteren
Grobporen) mindestens 15 Volumen-%,
- Wasserdurchlässigkeit: >= 5,0 x 10-6 m/s
- Körnung: 0/11 mm bis 0/32 mm (nicht überbaute
Pflanzgrube),
Anteil der Kornfraktion 0,063 - 2,0 mm mindestens: 30
Masse-%
Anteil Ziegelsplitt KG 8/16mm beträgt 30 Masse-%
- Bodengruppen 3 und 4 gemäß DIN 18915: 2018-06,
Tabelle 1 Bodengruppen für vegetationstechnische
Zwecke (mindestens 40 Masse-%),
- Umweltverträglichkeit: siehe Verwaltungsvorschrift
für die Anwendung von Umweltschutzanforderungen bei der
Beschaffung von Liefer-, Bau- und Dienstleistungen
(Verwaltungsvorschrift Beschaffung und Umwelt - VwVBU,
Textziffer (TZ) 28. Baumsubstrat, Zusätze
ausschließlich in Form von industriellen Nebenprodukten
(Rostasche) oder RC-Baustoffen aus Berlin und Umgebung
(z.B. keine Lava!) sowie zu 100 % recycelt und wieder
recycelbar, keine Umwelt oder Pflanzen schädigenden
Inhaltsstoffe,
- Nährstoffe: ausreichend verfügbarer Nährstoffanteil,
es muss eine Nährstoffzugabe bei der Pflanzung
erfolgen, die in die oberen 10 cm des Substrates
eingearbeitet wird, Starterdüngung nach FLL Empfehlung
für
Baumpflanzung Teil 1, Punkt 6.7
- Anteil organischer Substanz: 1-4 Masse-% (offene,
nicht überbaute Pflanzgrube), hinzufügen von Kompost
nur mit.
Rottegrad 5, bewachsener Oberboden sowie Kompost und
andere organischen Substanzen dürfen wegen der
Faulgasbildung nicht in die tieferen Schichten
eingebracht werden,
- PH-Wert: 5 bis höchstens 8,5 - entsprechend der
Baumart,
- Salzgehalt: im Wasserauszug höchstens 150 mg lösliche
Salze pro 100g Substrat.

2. Einbau des Substrates
- Einbauhöhe: 90 cm
- Menge: i.d.R. 2,5 m³ pro Pflanzgrube (variiert je nach
Standort)
- Zustand: erdfeucht, nicht verklumpt, gut durchmischt
- Verdichtungsart: lagenweise
- Verdichtungsgrad: 83 % bis 87 % DPr
- Verformungsmodul: keine Anforderung
Am Einbauort sind die Forderungen der Tragfähigkeit und
Verdichtung nach Tabelle 4 der FLL vom Baubetrieb als
Eigenüberwachung nachzuweisen.

Angebotenes Produkt / Hersteller:
'....................................................'
vom Bieter auszufüllen,

Ort der Herstellung:
'....................................................',
vom Bieter auszufüllen.
Abrechnung: Originallieferscheine

3. Prüfung
Durch den Bieter ist nachvollziehbar und anschaulich in
Form einer Eignungsprüfung darzulegen, dass das
Substrat für den vorgegebenen Zweck allen

Ausschreibungsvorgaben (unter Punkt 1 genannten
Anforderungskriterien) entspricht.
Die Eignungsprüfungen dürfen nicht älter als 1 Jahr
sein.
Der zuständigen Bauleitung sind 14 Tage vor Einbau die

Ergebnisse der Prüfungen zur Freigabe vorzulegen.
Gefordert wird sowohl die Prüfung der stofflichen
Zusammensetzung mit vollständigen Parametern nach
Tabelle 4 der "Empfehlungen für Baumpflanzungen Teil 2"
der FLL als auch die chemisch-analytische Untersuchung
der Umweltverträglichkeit
nach Ersatzbaustoffverordnung in gültiger Fassung gemäß

Anlage 1, Tabelle 1, Spalte 3 für RC-1 unter Einhaltung
der
Fußnote 2 der Tabelle 1 aus Anlage 2.
Parameterumfang:
im Feststoff: PAK
im Eluat: pH, elektrische Leitfähigkeit, Sulfat,
PAK15, Chrom ges., Kupfer, Vanadium
Die Entnahme der Proben für die Untersuchung nach
Tabelle 4 und für die chemisch-analytische Untersuchung
hat zeitgleich am Ort der Substratherstellung zu
erfolgen. Sie sind von akkreditierten Prüfstellen nach
der Deutschen Akkreditierungsstelle DAkkS
durchzuführen. Ein Protokoll des Prüflabors über die
Probeentnahme ist beizulegen.
Abrechnung: Originallieferschein des Herstellers
Menge: 40,000 m³

**05.01.9 Hornspäne frei Baustelle liefern, 10 kg/100 qm**
Hornspäne frei Baustelle liefern, 10 kg/100 qm, auf den Baumscheiben (ca. 2,5 m² je Baum) und auf den Pflanzflächen verteilen und flach einarbeiten. Vor Einbau des Mulchmaterials
erfolgt Zwischenabnahme durch die BÜ!
Abrechnung nach Aufmaß
Menge: 52,000 kg

**05.01.10 Mulchschicht mit Splitt für Schmetterlingsgarten**
Mulchschicht mit Splitt für Schmetterlingsgarten
aus gelb-grauen Splitt, Körnung 8/11,
Schichtdicke 5 - 7cm

Eine Bemusterung vor Einbau ist erforderlich.

Abrechnung: Aufmaß
Menge: 255,000 m²

**05.01.11 Mulchschicht mit Rindenmulch für Bäume, Bodendecker und Sträucher**
Baumscheiben außerhalb des Gießrings (ca. 2 m² pro Baum), Strauch- und Bodendeckerflächen 10 cm dick aus Nadelholzrinde der Körnung 0/40 mm nach Gütezeichen RAL "Rinde für Pflanzenbau" aufzufüllen.
Vor dem Einbau ist ein Zertifikat über die Qualität des Rindenmulches vorzulegen.
Abrechnung nach Aufmaß.
Menge: 515,000 m²

#### 05.02 Pflanzflächen 573

**05.02.1 Baum pflanzen**
Baum pflanzen
Durchführung der Pflanzarbeit für Bäume gem. DIN 18916
in vorbereitete Baumgruben; notwendige
Rückschnittsmaßnahmen in Abstimmung mit der örtlichen
Bauleitung;
Container / Drahtgeflecht abstreifen, Oberfläche von Ballen
behutsam lockern, Wurzeln nachschneiden, hohen Gießring
ausbilden;
nach der Pflanzung gründlich wässern und Flächen flach
durcharbeiten.
Menge: 16,000 St

**05.02.2 Wühlmausschutz liefern und einbauen**
Wühlmausschutz liefern und einbauen
Wühlmausschutz in Pflanzloch ausbreiten und nach dem Pflanzen am Wurzelhals verschließen, inkl. aller notwendigen Nebenarbeiten und Kleinteile.
Pflanzloch ‘1,6 m x 1,6 m x 1,00 m.‘
Wühlmausschutz = Sechseckdrahtgeflecht, 13 mm Maschenweite, Drahtstärke: mind. 0,6 mm, unverzinkt.
Menge: 16,000 St

**05.02.3 Impfung mit Mykorrhiza-Pilzen**
Impfung mit Mykorrhiza-Pilzen für Pflanzarten der Positionen 05.02.13 bis 05.02.18 mit Mykorrhiza-Pilzen heimischer Arten zur Bodenverbesserung von Böden und Substraten bei der
Neupflanzung.
Der Impfstoff ist im Regelfall als Substrat in Wurzelnähe in das ausgehobene Pflanzloch zu einem Drittel kurz vor dem Pflanzen aufzustreuen und vor dem Verfüllen des Pflanzloches zu zwei Drittel auf die Ballenseiten aufzustreichen. Nach der Pflanzung wird der Impfstoff mit dem Spaten in eine Tiefe von 5-30cm
an den Ballen eingebracht. Die Impfstellen sind gleichmäßig zu verteilen und je Impfung sind 100 ml einzubringen.
Verbrauch pro Pflanze: pro 7 cm Stammumfang 100 ml
Impfstoff.
StU 10-12 = 150 ml, StU 12-14 = 200 ml, StU 16-18 =
250 ml, StU 18-20 = 300 ml.
Die Auswahl der Mykorrhiza-Pilze muss der Baumart angepasst sein, eine Symbiose eingehen zu können. Die Mykorrhiza- Impfstoffe dürfen nicht auf sterilen Substraten angezogen sein.
Der Nachweis über die Freiheit von zoosporenbildenden
Schadpilzen muss erbracht werden. Der Impfstoff muss
eine Lagerfähigkeit von mindestens 30 Tagen aufweisen.
Materialnachweis durch Originallieferscheine.
Die Durchführung der Impfung ist 2 Tage vor Ausführung
anzuzeigen und nur im Beisein von BÜ und AG auszuführen!
Menge: 16,000 St

**05.02.4 Wasser- und Nährstoffspeicher mit Langzeitwirkung einbringen**
Spezialisierten Wasser- und Nährstoffspeicher mit
Langzeitwirkung in das Pflanzsubstrat einbringen.
Den Aushub gründlich mit 2 kg/m³ Wasser- und
Nährstoffspeicher vermischen. Nach dem Pflanzen ist
gründlich anzugießen. Es ist darauf zu achten, dass
keine Produktreste an der Oberfläche liegen bleiben.
pro Pflanzgrube (1,6 m x 1,6 m x 1,0 m): ca. 4,8 kg Speichermaterial wie oben beschrieben vermischen und einbauen.
Bodenhilfsstoff zur Wasserspeicherung. Organisches
Copolymer auf Kaliumbasis.
liefern, mischen und einbauen.
Menge: 16,000 St

**05.02.5 Vorratsdüngung für Bäume**
Vorratsdüngung für Bäume mit umhüllten NPK
Langzeitdünger;
Dünger liefern und in die Pflanzgrube nach
Herstellerangaben einzumischen;
Düngemenge: 300 g/ Baum
Wirkunsdauer mind. 2 Vegetationsperioden
mind. Nährstoffgehalt: 14% N; 8% P2O5; 15 % K2O

zum Beispiel:
Plantacte Depot 12 M, oder gleichwertig

Angebotenes Produkt:
'....................................................'
(vom Bieter auszufüllen)
Menge: 16,000 St

**05.02.6 Rindenschutz incl. Voranstrich herstellen**
Rindenschutz incl. Voranstrich herstellen
Schutz der Rinde an Stamm und Hauptästen von
Hochstämmen gegen Verdunstung und Sonneneinstrahlung
nach Herstellerangaben herstellen.
1. Stamm mittels Schleifvlies reinigen und mit dem
Voranstrich LX 60 (Artikel-Nr. 04.091.01) oder
gleichwertiges "satt"streichen.
2. Rindenschutz durch deckenden Anstrich mehrjährig (>=
5 Jahre) haftender Stammschutzfarbe (weiß)
zum Beispiel wie ARBO-FLEX (Artikel-Nr. 04.090.10) oder
gleichwertiges vom Stammfußbasis in die Hauptäste
anlegen.
Hinweis: Rindenschutz ab + 10°C auftragen (nicht auf
gefrorenes oder nasses Holz streichen)

Liefernachweis:
Flügel- GmbH
Osterode/Harz
Tel: 05522/3191-0
Fax: 05522/3191-28
info@fluegel-gmbh.de

oder gleichwertig

Angebotenes Produkt:
'....................................................'
(vom Bieter auszufüllen)
Menge: 16,000 St

**05.02.7 Pflanzenverankerung mit Pfahl-Dreibock und Bindung**
Pflanzenverankerung mittels Pfahl-Dreibock einschl.
Lattenrahmen, standsicher, fluchtgerecht und in einheitlicher
Höhe aufstellen, wie folgt:
Holz: FSC zertifiziertes Holz, der Nachweis ist vor Lieferung zu
erbringen,
je drei Holzpfähle Länge 3,0 m, Zopfstärke 10 cm, unbehandelt
(keine Kesseldruckimprägnierung oder andere
Holzbehandlung), Pfähle 1 m tief in Pflanzgrube eingraben,
Lattenrahmen aus 5 x 3 Stück Halbrundlatten, 8 cm
- oberseits 1 Lattenrahmen
- unterseits 4 Lattenrahmen, in der Höhe von 10 cm von der
Erdoberkante, bzw. oberhalb des Gießrings beginnend mit
Zwischenräumen von 2 cm Querlatten passgenau mit Nägeln
an Pfählen befestigen, Baumbock mit stumpfer Seite zur
Fahrbahn herstellen, Schnittstellen sind mit einer Fase zu
versehen.
Baumbindung nach Stammanstrich fachgerecht mit
Baumbindegurt aus Jute oder elastischem Baumbindegurt am
Pfahl unter den Querlatten befestigen.
Ein Antackern der Baumbindung an den Baumpfählen ist nicht
zulässig.
Die Bindung ist so auszuführen, dass eine Berührung des
Stammes am Querriegel ausgeschlossen ist.
Anzahl der Gurte: 3 St. / Baum, Breite des Gurts mind. 40 mm,
max. 50 mm
Menge: 16,000 St

**05.02.8 Gießring innerhalb des Dreibocks herstellen**
Giessring für die Anwendungen:
Bewässern des Wurzelballens und Schutz vor Mähschäden
Material: LDPE, Dicke 3 mm, alterungsbeständig,
UV-beständig, wiederverwendbar
Rollenmaß: Länge 25 m
Höhe: 30 cm
Farbe: grün oder schwarz
Einbau: Gießring innerhalb des Baumbocks rund um den
Baumstamm ca. 10 cm tief eingraben.
Gießringhöhe sichtbar: 20 cm.
Befestigung an der Innenseite des Baumbocks mittels
Nagel oder Schraube.
Umfang ca. 2,5 m, Durchmesser ca. 0,8 m entspricht
einer Wasserkapazität von 100 Liter.
Nach der Entwicklungspflege Übergabe der noch
funktionstüchtigen Giessringe an den AG.
Abrechnung: Lieferschein
Menge: 16,000 St

**05.02.9 Sträucher pflanzen (Gehölzgarten)**
*** Bezugsbeschreibung
Sträucher pflanzen im Gehölzgarten
als Solitärgehölz oder flächig,
Gehölze bis zu 250 cm Höhe.
Pflanzgrube entsprechend der Ballengröße ausheben.
Aushub seitlich lagern.
Sohle 10cm tief lockern.
Pflanzen, Höhe bis 250 cm mit Ballen in die vorbereiteten
Pflanzgruben setzen.
Mit seitlich gelagertem Aushub verfüllen.
Einschl. aller erforderlichen Erd- und Nebenarbeiten.
Menge: 70,000 St

**05.02.10 wie vor, jedoch Sträucher und Halbsträucher pflanzen (Schmetterlingsgarten)**
*** wie Position 05.02.9
Sträucher und Halbsträucher pflanzen im Schmetterlingsgarten
als Solitärgehölz
Gehölze bis zu 100 cm Höhe.
Menge: 22,000 St

**05.02.11 Stauden, Bodendecker und Gräser pflanzen,**
Stauden, Bodendecker und Gräser pflanzen,
Pflanzen aus Containern entnehmen, Pflanzgruben ausheben und in eingebautes Oberbodensubstrat pflanzen und wässern.
Einschl. aller erforderlichen Erd- und Nebenarbeiten.
Menge: 255,000 m²

**05.02.12 Blumenzwiebeln und Knollen pflanzen**
Blumenzwiebel und Knollen pflanzen
in bereits vorbereitete Pflanzflächen.

Einschl. notwendiger Erd- und Nebenarbeiten
Menge: 3400,000 St

*Hinweis: Pflanzenlieferung*

*Hinweis: OBSTGARTEN UND GEHÖLZGARTEN*

*Hinweis: Bäume liefern*

**05.02.13 Malus sylvestris liefern und vorhalten**
Malus sylvestris liefern und vorhalten
Wild-Apfel
Qualität: H ew. 4xv. mDb
StU 18-20
Lieferung durch BdB-Baumschule.
Bäume müssen vor Auslieferung mindestens 2 Jahre in der
Region Herkunftsgebiet ‘Ostdeutsches Tiefland‘ gestanden haben. Nachweis erforderlich.
Menge: 1,000 St

**05.02.14 Prunus cerasifera liefern und vorhalten**
Prunus cerasifera liefern und vorhalten
Kirsch-Pflaume
Qualität: Sol 4xv mDb
b 150-200, h 350-400
Lieferung durch BdB-Baumschule.
Bäume müssen vor Auslieferung mindestens 2 Jahre in der
Region Herkunftsgebiet ‘Ostdeutsches Tiefland‘ gestanden haben. Nachweis erforderlich.
Menge: 2,000 St

**05.02.15 Pyrus communis liefern und vorhalten**
Pyrus communis liefern und vorhalten
Kultur-Birne
Qualität: H ew. 4xv. mDb
StU 18-20
Lieferung durch BdB-Baumschule.
Bäume müssen vor Auslieferung mindestens 2 Jahre in der
Region Herkunftsgebiet ‘Ostdeutsches Tiefland‘ gestanden haben. Nachweis erforderlich.
Menge: 2,000 St

**05.02.16 Quercus petraea liefern und vorhalten**
Quercus petraea liefern und vorhalten
Trauben-Eiche
Qualität: Sol ew. 4xv mDb
StU 18-20
Lieferung durch BdB-Baumschule.
Bäume müssen vor Auslieferung mindestens 2 Jahre in der
Region Herkunftsgebiet ‘Ostdeutsches Tiefland‘ gestanden haben. Nachweis erforderlich.
Menge: 1,000 St

**05.02.17 Sorbus aria ´Magnifica´ liefern und vorhalten**
Sorbus aria ´Magnifica´ liefern und vorhalten
Mehlbeere ´Magnifica´
Qualität: H ew. 3xv. mDb
StU 16-18
Lieferung durch BdB-Baumschule.
Bäume müssen vor Auslieferung mindestens 2 Jahre in der
Region Herkunftsgebiet ‘Ostdeutsches Tiefland‘ gestanden haben. Nachweis erforderlich.
Menge: 7,000 St

**05.02.18 Sorbus intermedia liefern und vorhalten**
Sorbus intermedia liefern und vorhalten
Schwedische Mehlbeere
Qualität: H ew. 3xv. mDb
StU 16-18
Lieferung durch BdB-Baumschule.
Bäume müssen vor Auslieferung mindestens 2 Jahre in der
Region Herkunftsgebiet ‘Ostdeutsches Tiefland‘ gestanden haben. Nachweis erforderlich.
Menge: 3,000 St

*Hinweis: Sträucher liefern*

**05.02.19 Amelanchier lamarckii liefern und vorhalten**
Amelanchier lamarckii liefern und vorhalten
Kupfer-Felsenbirne
Sol 3xV mDb
Höhe 150-175
Lieferung durch BdB-Baumschule.
Menge: 3,000 St

**05.02.20 Aronia melanocarpa liefern und vorhalten**
Aronia melanocarpa liefern und vorhalten
Schwarzfrüchtige Apfelbeere
Sol 4xV C
Breite 100-150
Höhe 125-150
Lieferung durch BdB-Baumschule.
Menge: 15,000 St

**05.02.21 Corylus avellana liefern und vorhalten**
Corylus avellana liefern und vorhalten
Gewöhnliche Hasel
Sol 3xV C
Höhe 125-150
Lieferung durch BdB-Baumschule.
Menge: 4,000 St

**05.02.22 Cornus mas liefern und vorhalten**
Cornus mas liefern und vorhalten
Kornelkirsche
Sol 3xV C
Höhe 200-250
Lieferung durch BdB-Baumschule.
Menge: 1,000 St

**05.02.23 Cornus sanguinea liefern und vorhalten**
Cornus sanguinea liefern und vorhalten
Roter Hartriegel
Sol 3xV C
Höhe 125-150
Lieferung durch BdB-Baumschule.
Menge: 3,000 St

**05.02.24 Crataegus monogyna liefern und vorhalten**
Crataegus monogyna liefern und vorhalten
Eingriffliger Weißdorn
Sol 3xV C
Höhe 125-150
Lieferung durch BdB-Baumschule.
Menge: 4,000 St

**05.02.25 Hippophae rhamnoides liefern und vorhalten**
Hippophae rhamnoides liefern und vorhalten
Sanddorn
Str 3xv C
Höhe 100-125
Lieferung durch BdB-Baumschule.
Menge: 10,000 St

**05.02.26 Physocarpus opulifolius liefern und vorhalten**
Physocarpus opulifolius liefern und vorhalten
Schneeblättrige Blattspiere
Str 2xv C
Höhe 60-100
Lieferung durch BdB-Baumschule.
Menge: 16,000 St

**05.02.27 Rosa canina liefern und vorhalten**
Rosa canina liefern und vorhalten
Hunds-Rose
Str 2xv C
Höhe 60-100
Lieferung durch BdB-Baumschule.
Menge: 14,000 St

*Hinweis: SCHMETTERLINGSGARTEN*

*Hinweis: Sträucher und Halbsträucher liefern*

**05.02.28 Perovskia atriplicifolia ´Blue Spire´ liefern und vorhalten**
Perovskia atriplicifolia ´Blue Spire´ liefern und vorhalten
Blauraute ´Blue Spire´
Str 2xV C
Höhe 60-100
Lieferung durch BdB-Baumschule.
Menge: 13,000 St

**05.02.29 Rosa pimpinellifolia liefern und vorhalten**
Rosa pimpinellifolia liefern und vorhalten
Dünen-Rose
Str 2xV C
Höhe 60-100
Lieferung durch BdB-Baumschule.
Menge: 4,000 St

**05.02.30 Rosa rugosa liefern und vorhalten**
Rosa rugosa liefern und vorhalten
Kartoffel-Rose
Str 2xV C
Höhe 40-60
Lieferung durch BdB-Baumschule.
Menge: 5,000 St

*Hinweis: Stauden und Gräser liefern*

**05.02.31 Aster x frikartii ´Mönch´ liefern und vorhalten**
Aster x frikartii ´Mönch´ liefern und vorhalten
Frikartis Aser ´Mönch´
Tb
Menge: 7,000 St

**05.02.32 Centaurea dealbata liefern und vorhalten**
Centaurea dealbata liefern und vorhalten
Kaukasus-Flockenblume
Tb
Menge: 6,000 St

**05.02.33 Echinops ritro liefern und vorhalten**
Echinops ritro liefern und vorhalten
Ruthenische Kugeldistel
Tb
Menge: 7,000 St

**05.02.34 Verbascum chaixii f. album ´Wedding Candles´ liefern und vorhalten**
Verbascum chaixii f. album ´Wedding Candles´ liefern und vorhalten
Chaixs Königskerze ´Wedding Candles´
Tb
Menge: 8,000 St

**05.02.35 Achillea millefolium liefern und vorhalten**
Achillea millefolium liefern und vorhalten
Wiesen-Schafgarbe
Tb
Menge: 26,000 St

**05.02.36 Achillea millefolium ´Lilac Beauty´ liefern und vorhalten**
Achillea millefolium ´Lilac Beauty´ liefern und vorhalten
Wiesen-Schafgarbe ´Lilac Beauty´
Tb
Menge: 22,000 St

**05.02.37 Aster ericoides liefern und vorhalten**
Aster ericoides liefern und vorhalten
Myrten-Aster
Tb
Menge: 27,000 St

**05.02.38 Calamagrostis x acutiflora ´Karl Foerster´ liefern und vorhalten**
Calamagrostis x acutiflora ´Karl Foerster´ liefern und vorhalten
Bastard-Reitgras ´Karl Foerster´
Tb
Menge: 32,000 St

**05.02.39 Centaurea jacea liefern und vorhalten**
Centaurea jacea liefern und vorhalten
Wiesen-Flockenblume
Tb
Menge: 41,000 St

**05.02.40 Eryngium alpinum liefern und vorhalten**
Eryngium alpinum liefern und vorhalten
Alpen-Mannstreu
Tb
Menge: 19,000 St

**05.02.41 Gaura lindheimeri liefern und vorhalten**
Gaura lindheimeri liefern und vorhalten
Lindheimers Prachtkerze
Tb
Menge: 31,000 St

**05.02.42 Melica ciliata liefern und vorhalten**
Melica ciliata liefern und vorhalten
Wimper-Perlgras
Tb
Menge: 38,000 St

**05.02.43 Salvia nemorosa ´Caradonna´ liefern und vorhalten**
Salvia nemorosa ´Caradonna´ liefern und vorhalten
Steppen-Salbei ´Caradonna´
Tb
Menge: 27,000 St

**05.02.44 Salvia nemorosa ´Porzellan´ liefern und vorhalten**
Salvia nemorosa ´Porzellan´ liefern und vorhalten
Steppen-Salbei ´Porzellan´
Tb
Menge: 25,000 St

**05.02.45 Stipa pennata liefern und vorhalten**
Stipa pennata liefern und vorhalten
Flausch-Federgras
Tb
Menge: 39,000 St

**05.02.46 Verbascum phoeniceum liefern und vorhalten**
Verbascum phoeniceum liefern und vorhalten
Purpurblütige Königskerze
Tb
Menge: 32,000 St

**05.02.47 Aster ericoides var. pansus `Snow Flurry` liefern und vorhalten**
Aster ericoides var. pansus `Snow Flurry` liefern und vorhalten
Teppich-Aster `Snow Flurry`
Tb
Menge: 60,000 St

**05.02.48 Calamintha nepeta liefern und vorhalten**
Calamintha nepeta liefern und vorhalten
Kleinblütige Bergminze
Tb
Menge: 195,000 St

**05.02.49 Centaurea bella liefern und vorhalten**
Centaurea bella liefern und vorhalten
Zwerg-Flockenblume
Tb
Menge: 180,000 St

**05.02.50 Chamaemelum nobile liefern und vorhalten**
Chamaemelum nobile liefern und vorhalten
Römische Scheinkamille
Tb
Menge: 125,000 St

**05.02.51 Dianthus carthusianorum liefern und vorhalten**
Dianthus carthusianorum liefern und vorhalten
Karthäuser-Nelke
Tb
Menge: 310,000 St

**05.02.52 Origanum vulgare liefern und vorhalten**
Origanum vulgare liefern und vorhalten
Gewöhnlicher Dost
Tb
Menge: 120,000 St

**05.02.53 Echium vulgare liefern und vorhalten**
Echium vulgare liefern und vorhalten
Gewöhnlicher Natternkopf
Tb
Menge: 14,000 St

**05.02.54 Scabiosa caucasica ´Perfecta´ liefern und vorhalten**
Scabiosa caucasica ´Perfecta´ liefern und vorhalten
Kaukasus-Scabiose ´Perfecta´
Tb
Menge: 16,000 St

**05.02.55 Scabiosa caucasica ´Blaues Siegel´ liefern und vorhalten**
Scabiosa caucasica ´Blaues Siegel´ liefern und vorhalten
Kaukasus-Scabiose ´Blaues Siegel´
Tb
Menge: 13,000 St

**05.02.56 Verbena bonariensis liefern und vorhalten**
Verbena bonariensis liefern und vorhalten
Patagonisches Eisenkraut
Tb
Menge: 14,000 St

*Hinweis: Geophyten für Schmetterlingsgarten und Flächen außerhalb liefern*

**05.02.57 Chionodoxa luciliae liefern**
Chionodoxa luciliae liefern
Gewöhnliche Sternhyazinthe
Zw  5/+
Menge: 400,000 St

**05.02.58 Crocus tommasinianus liefern**
Crocus tommasinianus liefern
Elfen-Krokus
Zw  5/+
Menge: 400,000 St

**05.02.59 Crocus tommasinianus ´Albus´ liefern**
Crocus tommasinianus ´Albus´ liefern
Elfen-Krokus ´Albus´
Zw  5/+
Menge: 430,000 St

**05.02.60 Galanthus nivalis liefern**
Galanthus nivalis liefern
Schneeglöckchen
Zw  5/+
Menge: 770,000 St

**05.02.61 Puschkinia scilloides liefern**
Puschkinia scilloides liefern
Puschkinia
Zw  7/+
Menge: 370,000 St

**05.02.62 Scilla siberica liefern**
Scilla siberica liefern
Sibisrischer Blaustern
Zw  8/+
Menge: 480,000 St

**05.02.63 Tulipa turkestanica liefern**
Tulipa turkestanica liefern
Turkestanische Tulpe
Zw  7/+
Menge: 550,000 St

#### 05.03 Fertigstellungspflege Bäume und Pflanzflächen 573

*Hinweis: Vorbemerkungen zu Pflegeleistungen*
Chemische Unkrautbekämpfungsmittel dürfen
nicht eingesetzt werden.
Sonstige Schädlingsbekämpfungsmittel dürfen nur nach
vorheriger Absprache mit der Bauüberwachung und dem AG und in dem von ihnen genehmigten Rahmen angewandt werden.
Jeder durchgeführte Pflegegang ist der Bauüberwachung schriftlich (per Email) in Form einer Kurzmitteilung anzuzeigen und abzeichnen zu lassen. Sollten diese Pflegeprotokolle nicht vorliegen, gilt die Fertigstellungs- bzw. Entwicklungspflege als nicht durchgeführt und wird nicht vergütet, bzw. gekürzt.

**05.03.1 Fertigstellungspflege Bäume 1. Pflanzperiode**
Fertigstellungspflege Bäume gem. DIN 18916
Die gepflanzten Bäume sind entsprechend ZTV Baumpflege
(insbesondere 3.1.3 Erziehungs- und Aufbauschnitt, 3.1.6
Kronenpflege, 3.1.12 Stamm- und Stockaustriebe, 3.4.2
Behandlung von Wunden) zu pflegen.
Diese Pflegemaßnahmen sind nur von fachlich qualifizierten
Mitarbeitern mit entsprechenden Pflanzenkenntnissen
durchzuführen.
Die Pflege beinhaltet folgende Leistungen:
- Bäume auf Krankheiten, Schädlinge und Wildbiss überwachen.
Lässt der Befall bzw. die Schädigung eine Gefährdung des
vorgesehenen Begrünungszieles erwarten, sind Maßnahmen,
gegebenenfalls auch vorbeugend, vorzusehen.
- Beseitigen von unerwünschtem Aufwuchs in der Baumscheibe
(mechanisch).
- Nachgurten und Richten von Verankerungen,
- Substrat nachfüllen
- Bodenlockerung, Lockerungstiefe 5 cm.
- Laub, Müll und Steine > 5 cm aufsammeln.
- Abgestorbene Teile ausschneiden
- Nachsplitten bis zur ursprünglichen Deckungshöhe
- Gießrand ausbilden,
- Anfallendes Material einer Verwertung nach Wahl des AN
zuführen
- Überprüfen und ggf. ausbessern des Weißanstrichs über den
gesamten Zeitraum der Fertigstellungspflege,
- Ersatz von nicht angewachsenen Bäumen gleicher Größe und
Neubeginn einer Pflegeperiode ohne erneute Vergütung der
Fertigstellungspflege.
Das Wässern wird gesondert vergütet.

Jeder Pflegegang ist der Bauüberwachung und dem AG vor Durchführung schriftlich mitzuteilen.

Anzahl: 5 Arbeitsgänge
Menge: 16,000 St

**05.03.2 Wässern der Bäume Fertigstellungspflege**
Bewässerung für Bäume
Mindestwassermenge je Arbeitsgang 100 l/m²
in Abstimmung mit der örtlichen Bauüberwachung
Die Abrechnung erfolgt nach tatsächlich erbrachten
Arbeitsgängen.
ARG: 1 St = 1 Bewässerungsdurchgang pro Baum
Der Wasserbezug ist selbständig zu regeln.
Evtl. anfallende Gebühren und sonstiger Aufwand sind in den
EP einzurechnen. Ebenso die Bereitstellung von Schläuchen.

Jeder Wässerungsgang ist der Bauüberwachung und dem AG vor Durchführung schriftlich mitzuteilen.

EP für 1 Arbeitsgang.
Menge: 240,000 St

**05.03.3 Schädlingsbekämpfung Splintkäfer 1. Anwendung**
Pflanzenschutz an Hochstämmen - gegen holz- und
rindenbrütende Käfer, bes. Splintkäfer, anbringen, mit
einem Insektizid mit Kontakt- und Fraßwirkung.
Durch die Störung der Nervenzellen soll es sicheren
Schutz mit ausgeprägter Sofort- und Dauerwirkung
bieten.
Schutzdauer 24 Wochen,
Im Streichverfahren nach Anwendungsvorschrift des
Herstellers inkl. aller Nebenleistungen.
Nachweise über die Eignung und Zulässigkeit des
einzusetzenden Mittels sowie der vom Pflanzenschutzamt
ausgestellte Fachkundenachweis des ausführenden
Mitarbeiters sind vor der Anwendung dem AG zu
übergeben.
Zeitpunkt der Behandlung: - bei niederschlagsfreiem
Wetter,
1. Anwendung Mitte März bis Mitte April oder nach
Bedarf
Das Mittel ist auf den gesamten Stamm, die Stammverlängerung bis zum Leittrieb einschl. 10 cm über
die Astansätze tropfnass und durchdringend mittels
Pinsel aufzutragen.
Menge: 16,000 St

**05.03.4 Schädlingsbekämpfung Splintkäfer 2. Anwendung**
Ausführung der 2. Anwendung nur nach Bedarf und
Anordnung durch den AG!

Pflanzenschutz an Hochstämmen - gegen holz- und
rindenbrütende Käfer, bes. Splintkäfer, anbringen, mit
einem Insektizid mit Kontakt- und Fraßwirkung.
Durch die Störung der Nervenzellen soll es sicheren
Schutz mit ausgeprägter Sofort- und Dauerwirkung
bieten.
Schutzdauer 24 Wochen,
Im Streichverfahren nach Anwendungsvorschrift des
Herstellers inkl. aller Nebenleistungen.
Nachweise über die Eignung und Zulässigkeit des
einzusetzenden Mittels sowie der vom Pflanzenschutzamt
ausgestellte Fachkundenachweis des ausführenden
Mitarbeiters sind vor der Anwendung dem AG zu
übergeben.
Zeitpunkt der Behandlung: - bei niederschlagsfreiem
Wetter,
2. Anwendung Mitte Juni bis Mitte Juli oder nach Bedarf
Das Mittel ist auf den gesamten Stamm, die
Stammverlängerung bis zum Leittrieb einschl. 10cm über
die Astansätze tropfnass und durchdringend mittels
Pinsel aufzutragen.
Menge: 16,000 St

**05.03.5 Fertigstellungspflege Pflanzflächen**
Fertigstellungspflege Pflanzflächen

Pflanzflächen für 1 Pflanzperiode gemäß DIN
18916 pflegen (Fertigstellungspflege).

1. Lockerung
Die Pflanzflächen und Baumscheiben sind unter
Schonung des Wurzelwerkes und vorhandenen
Stauden, Blumenzwiebeln und Knollen nach der
Pflanzung sechs mal in einer
Vegetationsperiode (bis zum 30.09. des Pflegejahres)
zu lockern.
Die Lockerungstiefe beträgt 2 bis 3 cm.
Besonderheiten der betreffenden Pflanzenarten
und Böden sind zu beachten.
Bei der Pflanzung angelegte Gießmulden sind zu
erhalten und gegebenenfalls nachzurichten.
Bei der Lockerung der Pflanzflächen sind die
oberirdischen Teile von Unkräutern abzutrennen.
Dauerunkräuter, Steine ab 5 cm Durchmesser und Unrat sind
zu entfernen. Laub entfernen.

2. Schneiden von Gehölzen
Trockene und beschädigte Pflanzenteile sind glatt
abzuschneiden und zu entfernen. Nicht ausreichend
durchtriebende Pflanzen sind entsprechend den
Besonderheiten der betreffenden Pflanzenart
zurückzuschneiden.
Sämtliche Hecken sind einmal zu schneiden.

3. Düngen
Im zweiten und dritten Wachstumsmonat nach der
Pflanzung sind die Gehölzflächenflächen mit einem geeigneten Dünger gleichmäßig abzudüngen. Die Art und Form des Düngers sowie Menge und Zeitpunkt sind mit AG abzustimmen.

4. Pflanzenschutz
Die Pflanzungen sind auf Krankheiten, Schädlinge
und Wildverbiß zu überwachen. Gegebenenfalls sind
geeignete Maßnahmen, auch vorbeugend, vorzusehen.

5. Winterarbeiten
Im Herbst und Winter ist zusätzlich insgesamt 3 x Laub zu harken,
das anfallende Material ist zu laden und sachgerecht zu
entsorgen. Unrat und Müll der Winterperiode sind vor
Beginn der nächsten Pflegesaison abzusammeln und sachgerecht zu entsorgen.

Um den "Winteraspekt" bei den Staudenflächen und einen Rückzugsort für Insekten zu gewährleisten ist ein Rückschnitt der Stauden und Gräser im Herbst/ Winter zu unterlassen. Und erst im Frühjahr durchzuführen.

Jeder Pflegegang ist der Bauüberwachung und dem AG vor Durchführung schriftlich mitzuteilen.

Abgerechnet wird pro m² und Pflanzperiode nach
tatsächlich erbrachter Pflegeleistung.
Menge: 745,000 m²

**05.03.6 Wässern der Pflanzflächen zur Fertigstellungspflege**
Wässern der Pflanzflächen innerhalb der Fertigstellungspflege

Pflanzen benötigen zum Anwachsen ausreichende
Bodenfeuchte. Beim Ausbleiben natürlicher
Niederschläge soll in ausreichender Menge und wirksamer
Verteilung gewässert werden. Die Wassermenge ist auf
die jeweilige Bepflanzung abzustimmen und eine
ausreichende Durchfeuchtung des Bodens sicherzustellen.
Immergrüne Pflanzen sollen auch im Winter bei
frostfreiem Wetter und trockenem Boden durchdringend
gewässert werden.
Bei Trockenheit ist unaufgefordert zu wässern.
Ausgegangen wird von 15 Bewässerungsgängen pro
Vegetationsperiode mit jeweils 15 Liter je m².
Der Wasserbezug ist selbstständig zu regeln. Evtl. anfallende
Gebühren und sonstiger Aufwand sind in den EP einzurechnen.
Ebenso die Bereitstellung von Schläuchen

Jeder Wässerungsgang ist der Bauüberwachung und dem AG vor Durchführung schriftlich mitzuteilen.

Abgerechnet wird pro m² und Pflanzperiode
(werden weniger Wässerungsgänge ausgeführt wird der EP
entsprechend gekürzt).
Menge: 745,000 m²

#### 05.04 Rasen- und Wiesenflächen 574

**05.04.1 Rasenflächen herstellen**
Rasenflächen gem. DIN 18 917 herstellen, wie folgt:
mit Saatgutmischung `Landschaftsrasen`, einsäen (25 g/qm),
einigeln und abwalzen.
Die Ränder speziell nachsäen (Rillen) oder mit Streuwagen aufbringen. Die Leistung beinhaltet ferner:
Der Rasen ist nach dem ersten Schnitt nochmals abzuwalzen,
etwaige Fehlstellen sind nachzusäen.
Lieferscheine mit Mischungsnachweis sind der BL vorzulegen.
Einschl. aller Nebenarbeiten.

Liefernachweis:
Produkt: Landschaftsrasen
Lieferant:
Nagola Re GmbH
Alte Bahnhofstraße 65 (Friedrichshof)
03197 Jänschwalde
T. 03656 07746975

Lieferscheine mit Mischungsnachweis sind der Bauüberwachung unaufgefordert vorzulegen
Inkl. aller Nebenarbeiten.

angebotenes Produkt: '....................................................'
Menge: 830,000 m²

**05.04.2 Fertigstellungspflege der Rasenflächen nach DIN 18917**
Fertigstellungspflege nach DIN 18917
für Rasenflächen

1. Schnitt
Der Rasen ist fünfmal zu mähen. Die Schnitte
müssen bei einer Wuchshöhe von mind. 6 cm
bis höchstens 10 cm erfolgen. Es darf dabei
nicht kürzer als auf 3 cm Schnitthöhe gegeschnitten werden. Es dürfen nur glattschneidende Geräte bzw. Maschinen eingesetzt
werden, die keine bleibenden Spuren in der
Bodenoberfläche verursachen. Das Mähgut
ist in der Regel zu entfernen.

2. Begrenzen
Zur Abnahme sind in der Regel die Rasenflächen
zu Pflanzflächen, wassergebundenen Belägen
ohne Kante und ähnlichen, nicht von festen
Bauteilen gebildeten Anschlüssen in plangerechten Verlauf zu begrenzen.

3. Düngen
Nach dem Auflaufen ist die Rasenfläche mit
mindestens 5 g Stickstoff ( rein N ) je qm
gleichmäßig zu düngen. Eine Verätzung ist
durch die Auswahl des Düngers oder durch
die Art der Verwendung auszuschließen.

Jeder Pflegegang ist der Bauüberwachung und dem AG vor Durchführung schriftlich mitzuteilen.

Abgerechnet wird pro m² Rasenfläche nach
tatsächlich erbrachter Pflegeleistung.
Menge: 830,000 m²

**05.04.3 Wässern der Rasenflächen**
Wässern der Rasenfläche je Arbeitsgang mind. 15 l/m²
Ausbringung in feinen Tropfen,
der Wasserbezug ist selbstständig zu regeln.
Evtl. anfallende Gebühren und sonstiger Aufwand sind in den
EP einzurechnen. Ebenso die Bereitstellung von Schläuchen.
Mehr- oder Minderleistungen werden anteilig vergütet.

Jeder Wässerungsgang ist der Bauüberwachung und dem AG vor Durchführung schriftlich mitzuteilen.

Abgerechnet wird pro m² bei 10 Bewässerungsgängen nach
tatsächlich erbrachter Bewässerungsleistung.
Menge: 830,000 m²

**05.04.4 Kräuterwiese herstellen**
Kräuterwiesenfläche herstellen.
Feinplanieren gem. DIN 18 915 Blatt 3,

mit Saatgutmischung `Kräuterwiese`,
einsäen 10g/m², einigeln und abwalzen.
Die Ränder speziell nachsäen (Rillen)
oder mit Streuwagen aufbringen.
Die Wiese wird im ersten Jahr nur im Oktober, nicht im Juli, gemäht.

Liefernachweis:
Produkt: Blumenwiese
Lieferant:
Nagola Re GmbH
Alte Bahnhofstraße 65 (Friedrichshof)
03197 Jänschwalde
T. 03656 07746975

Lieferscheine mit Mischungsnachweis sind der Bauüberwachung unaufgefordert vorzulegen
Inkl. aller Nebenarbeiten.

angebotenes Produkt: '....................................................'
Menge: 225,000 m²

**05.04.5 Blühwiesenflächen herstellen.**
Blühwiesenflächen herstellen.
Feinplanieren gem. DIN 18 915 Blatt 3,

mit Saatgutmischung `Blumenwiese`,
einsäen 10g/m², einigeln und abwalzen.
Die Ränder speziell nachsäen (Rillen)
oder mit Streuwagen aufbringen.
Die Wiese wird im ersten Jahr nur im Oktober, nicht im Juli, gemäht.

Liefernachweis:
Produkt: Blumenwiese
Lieferant:
Nagola Re GmbH
Alte Bahnhofstraße 65 (Friedrichshof)
03197 Jänschwalde
T. 03656 07746975

Lieferscheine mit Mischungsnachweis sind der Bauüberwachung unaufgefordert vorzulegen
Inkl. aller Nebenarbeiten.

angebotenes Produkt: '....................................................'
Menge: 330,000 m²

**05.04.6 Blühwiese und Kräuterwiese im Fertigstellungspflegejahr 2 x mähen,**
Blühwiese und Kräuterwiese im Fertigstellungspflegejahr 2 x mähen,
Zeitpunkt: Juli und Oktober in Abstimmung mit dem AG,
anfallendes Material absammeln, laden und einer geordneten Entsorgung zuführen.

Die Wiese wird im ersten Jahr nur im Oktober, nicht im Juli, gemäht.

Jeder Pflegegang ist der Bauüberwachung und dem AG vor Durchführung schriftlich mitzuteilen.
Menge: 555,000 m²

**05.04.7 Wässern der Wiesenflächen**
Wässern der Wiesenflächen je Arbeitsgang mind. 15 l/m²
Ausbringung in feinen Tropfen,
der Wasserbezug ist selbstständig zu regeln.
Evtl. anfallende Gebühren und sonstiger Aufwand sind in den
EP einzurechnen. Ebenso die Bereitstellung von Schläuchen.
Mehr- oder Minderleistungen werden anteilig vergütet.

Jeder Wässerungsgang ist der Bauüberwachung und dem AG vor Durchführung schriftlich mitzuteilen.

Abgerechnet wird pro m² bei 10 Bewässerungsgängen nach
tatsächlich erbrachter Bewässerungsleistung.
Menge: 555,000 m²

#### 05.05 Entwicklungspflege Bäume und Pflanzflächen 579

*Hinweis: Vorbemerkungen zu Pflegeleistungen*
Chemische Unkrautbekämpfungsmittel dürfen
nicht eingesetzt werden.
Sonstige Schädlingsbekämpfungsmittel dürfen nur nach
vorheriger Absprache mit der Bauüberwachung und in dem
von ihr genehmigten Rahmen angewandt werden.
Jeder durchgeführte Pflegegang ist der Bauüberwachung und dem AG schriftlich (per Email) in Form einer Kurzmitteilung anzuzeigen und abzeichnen zu lassen. Sollten diese Pflegeprotokolle nicht vorliegen, gilt die Fertigstellungs- bzw. Entwicklungspflege als nicht durchgeführt und wird nicht vergütet, bzw. gekürzt.

**05.05.1 Entwicklungspflege der Bäume für zwei Jahre**
Entwicklungspflege für Bäume gem. DIN 18919 nach
Abnahme der Fertigstellungspflege durchführen.

Dauer der Entwicklungspflege: 2 Jahre bis zum Erreichen
des abnahmefähigen Zustandes, voraussichtlich zum
30.09.2029.

Die Pflege beinhaltet 4 Pflegegänge pro Jahr:
- Lockern des Oberbodens (mittlere Tiefe 3 cm),
- Entfernen von unerwünschtem Aufwuchs
- Dauerwildkräuter sind auf der gesamten Baumscheibe
mit Wurzel auszugraben,
- Entfernen von Steinen ab 5 cm Durchmesser und von
Unrat,
- Entfernen von Stock- und Stammaustrieben sowie
Wurzelaustrieben
- Entfernen von trockenem Holz.
- Die Baumverankerung ist im Rahmen der
Entwicklungspflege zu funktionstüchtig zu erhalten, ggf. Erneuerung der Baumbindungen
Pfähle, Latten und Bindungen müssen zum Zeitpunkt der
Abnahme der Entwicklungspflege entfernt werden, wenn
nichts anderes vereinbart wurde.
- Überprüfen und Ausbessern des Weißanstrichs über
den gesamten Zeitraum der Entwicklungspflege
- Ersatz von nicht angewachsenen Bäumen gleicher Größe
und Neubeginn einer Pflegeperiode ohne erneute
Vergütung der Fertigstellungspflege und
Entwicklungspflege.
Ein Erziehungsschnitt pro Jahr
ist durchzuführen.
Alles anfallende Material ist fachgerecht zu
beseitigen.
Die geeignete Entsorgung ist dem AG entsprechend der
Vorgaben des Abfallgesetzes (AbfG) und der Abfall und
Reststoffüberwachungsverordnung
(AbfRestÜberwV) nachzuweisen. Der Entsorgungsnachweis
ist über Begleitschein zu führen.
Das Wässern wird gesondert vergütet.
Kalkulationsgrundlage sind 4 Pflegegänge pro Jahr
Abrechnung: 1 St = Entwicklungspflege pro Baum und Jahr.

Jeder Pflegegang ist der Bauüberwachung und dem AG vor Durchführung schriftlich mitzuteilen.
Menge: 32,000 St

**05.05.2 Wässern der Bäume für 2 Jahre**
Wässern der Bäume für die Zeit der
Entwicklungspflege über zwei Jahre

Arbeitsgänge: ca. 15 Stück/ Jahr
mit jeweils 80 l je Baum und Bewässerungsgang
in Abstimmung mit der örtlichen Bauüberwachung

Die Abrechnung erfolgt nach tatsächlich erbrachten
Arbeitsgängen. Das Wasser wird nicht bauseits gestellt.
ARG: 1 St = 1 Bewässerungsgang pro Baum und Jahr
Hinweis:
Bei Ersatz von nicht angewachsenen Bäumen keine erneute
Vergütung der Bewässerung innerhalb der
Fertigstellungs- und Entwicklungspflege.
Kalkulationsgrundlage sind 15 Pflegegänge pro Jahr
Abrechnung: 1 St = Bewässerungsgang pro Baum.

Jeder Wässerungsgang ist der Bauüberwachung und dem AG vor Durchführung schriftlich mitzuteilen.
Menge: 480,000 St

**05.05.3 Entwicklungspflege Pflanzflächen für 2 Jahre**
Pflanzflächen für 2 Jahre gemäß DIN
18919 pflegen (Entwicklungspflege).

1. Lockerung
Die Pflanzflächen und Baumscheiben sind unter
Schonung des Wurzelwerkes und vorhandenen
Stauden, Blumenzwiebeln und Knollen nach der
Fertigstellungspflege sechs mal in einer
Vegetationsperiode (bis zum 30.09. des Pflegejahres)
zu lockern.
Die Lockerungstiefe beträgt 2 bis 3 cm.
Besonderheiten der betreffenden Pflanzenarten
und Böden sind zu beachten.
Bei der Pflanzung angelegte Gießmulden sind zu
erhalten und gegebenenfalls nachzurichten.
Bei der Lockerung der Pflanzflächen sind die
oberirdischen Teile von Unkräutern abzutrennen.
Dauerunkräuter, Steine ab 5 cm Durchmesser und Unrat sind
zu entfernen. Laub entfernen.

2. Schneiden von Gehölzen
Trockene und beschädigte Pflanzenteile sind glatt
abzuschneiden und zu entfernen. Nicht ausreichend
durchtriebende Pflanzen sind entsprechend den
Besonderheiten der betreffenden Pflanzenart
zurückzuschneiden.
Sämtliche Hecken sind einmal zu schneiden.

3. Düngen
Im zweiten und dritten Wachstumsmonat nach der
Pflanzung sind die Gehölzflächen mit einem geeigneten Dünger
gleichmäßig abzudüngen. Die Art und Form des Düngers sowie Menge und Zeitpunkt sind mit AG abzustimmen.

4. Pflanzenschutz
Die Pflanzungen sind auf Krankheiten, Schädlinge
und Wildverbiß zu überwachen. Gegebenenfalls sind
geeignete Maßnahmen, auch vorbeugend, vorzusehen.

5. Winterarbeiten
Im Herbst und Winter ist zusätzlich insgesamt 3 x Laub zu harken,
das anfallende Material ist zu laden und sachgerecht zu
entsorgen. Unrat und Müll der Winterperiode sind vor
Beginn der nächsten Pflegesaison abzusammeln und sachgerecht zu entsorgen.

Um den "Winteraspekt" bei den Staudenflächen und einen Rückzugsort für Insekten zu gewährleisten ist ein Rückschnitt der Stauden und Gräser im Herbst/ Winter zu unterlassen. Und erst im Frühjahr durchzuführen.

Abgerechnet wird pro m² und Pflegejahr nach
tatsächlich erbrachter Pflegeleistung.

Jeder Pflegegang ist der Bauüberwachung und dem AG
vor Ausführung schriftlich mitzuteilen.
Menge: 745,000 m²

**05.05.4 Wässern der Pflanzflächen für 2 Jahre**
Wässern der Pflanzflächen innerhalb der zweijährigen Entwicklungspflege

Pflanzen benötigen zum Anwachsen ausreichende
Bodenfeuchte. Beim Ausbleiben natürlicher
Niederschläge soll in ausreichender Menge und wirksamer
Verteilung gewässert werden. Die Wassermenge ist auf
die jeweilige Bepflanzung abzustimmen und eine
ausreichende Durchfeuchtung des Bodens sicherzustellen.
Immergrüne Pflanzen sollen auch im Winter bei
frostfreiem Wetter und trockenem Boden durchdringend
gewässert werden.
Bei Trockenheit ist unaufgefordert zu wässern.
Ausgegangen wird von 15 Bewässerungsgängen pro
Vegetationsperiode mit jeweils 15 Liter je m².

Abgerechnet wird pro m² und Jahr.
(werden weniger Wässerungsgänge ausgeführt wird der EP
entsprechend gekürzt).

Jeder Wässerungsgang ist der Bauüberwachung und dem AG vor Durchführung schriftlich mitzuteilen.
Menge: 745,000 m²

### 06 Sonstige Maßnahmen 590

#### 06.01 Baustelleneinrichtung 591

**06.01.1 Beantragung einer Schachtgenehmigung bei den Versorgungsträgern**
Menge: 1,000 psch

**06.01.2 Einrichten der Baustelle**
Anfuhr, Aufstellung und Beräumung aller für die planmäßige und vertragsmäßige Durchführung der Arbeiten erforderlichen Einrichtungen, Anlagen, Geräte und sonstige Betriebsmittel, wie Aufenthaltsräume, Baumaschinen, Baustellentoilette und
Versorgungsanlagen.

Vorhalten für die gesamte Bauzeit, Umsetzen der Einrichtungen, wenn für die Arbeiten erforderlich, räumlich und zeitlich den gesamten Baubereich umfassend. Bauunterbrechungen, eventuelles Abrücken oder Wieder-Anrücken ist in der Position mit einzukalkulieren und wird nicht gesondert vergütet.

Kennzeichnen der Baustelle mit den erforderlichen Verkehrs- und Hinweiszeichen, Schutz- und Sicherheitseinrichtungen.

Von Arbeiten des Auftragnehmers herführende Verunreinigungen von Straßen und Wegen sind täglich nach Beendigung der Arbeiten zu beseitigen. Nach Abschluss der Baumaßnahme ist eine Endreinigung aller benutzten Flächen durchzuführen und ihr Ausgangszustand wiederherzustellen.
Hinweis: die Baustelleneinrichtung ist für den gesamten Bauzeitraum und für alle Subunternehmer zu kalkulieren.

Die Zufahrten zum Bearbeitungsgebiet sind mit geeigneten Mitteln nach Wahl des AN vor Beschädigungen zu schützen. Bei Bedarf Lagerplätze, sonstige Platzbefestigungen und Wege im Baustellenbereich anlegen, Oberbodenarbeiten einschl.
Beseitigung von Aufwuchs für die Baustelleneinrichtung, soweit erforderlich, ausführen, Flächen beschaffen, sofern die vom AG zur Verfügung gestellten nicht ausreichen.

Strom-, Wasser-, Fernsprechanschluss sowie Entsorgungseinrichtungen und dgl. für die Baustelle, soweit erforderlich, herstellen. Vorhalten der hierfür benötigten Geräte einschl. der Betriebskosten für die gesamte Bauzeit.
Menge: 1,000 psch

**06.01.3 Bauschild liefern, aufstellen, vorhalten und abbauen**
Bauschild 2,40 m x 1,80 m (Querformat) herstellen, liefern,
standsicher aufstellen und nach Fertigstellung der
Baumaßnahme wieder abbauen und ordnungsgemäß
entsorgen.
Aus wetterfest verleimter Bauplatte, Einbauhöhe
Unterkante Schild 3,0 m über Erdniveau einschl.
Holzgerüst, Einschl. aller Montageteile und sämtlicher
Erd- und Nebenarbeiten.
Layout nach Vorgabe des Förderprogramms: Beschriftung
schwarz und farbig auf weißem Grund, Bezeichnung
Förderprogramm und Maßnahme, Maßnahmenbeschreibung,
Ausführungszeitraum, Adressen mind. Fördermittelgeber,
Bauherr, Planungs- und Bauüberwachungsbüro,
Ausführungsfirma. Abbildungen: Entwurfsplan und farbige
Logos nach Angaben des Bauherrn.
Zur Verfügung gestellt wird die druckfertige Datei.
Menge: 1,000 St

**06.01.4 Baumschutz mit Bauzaun herstellen**
Baumschutz mit Bauzaun entlang der Grünfläche
Baumschutz aus Bauzaun zum Schutz des Wurzelbereichs und des Stamms vor mechanischen Schäden gem. DIN 18920 liefern, herstellen, vorhalten, nachrichten und nach Fertigstellung der Baumaßnahme beseitigen, wie folgt:
durch Einhausen einzelner Bäume mit versetzbaren Bauzaun aus Einzelelementen mit verzinkten Stahlrohrrahmen und Vergitterung sowie Standfüßen,
Größe für Einzelbäume: 3,5 x 3,5 m
Höhe des Bauzauns: 2,0 m
Der Baumschutz darf den Baumstamm und die Wurzeln nicht berühren.
Mehrmaliges Öffnen und Umsetzen des Zaunes ist mit  einzukalkulieren.
Anfallendes Material wird Eigentum des AN. Vorhaltedauer entspricht Bauzeit.

Abrechnung: Lieferschein
Menge: 329,000 m

**06.01.5 Verkehrssicherung an Straßen, verkehrsrechtliche Anordnung**
Verkehrssicherung an Straßen, verkehrsrechtliche Anordnung

Beantragung der verkehrsrechtlichen Anordnung,
Aufstellen, Vorhalten und Abbauen aller erforderlicher Verkehrszeichen, Abschrankungen und dgl. über die gesamte Bauzeit.

Verkehrszeichenplan in Abstimmung mit der Straßenverkehrsbehörde erstellen.
Menge: 1,000 psch

**06.01.6 Bauzaun**
Mobilen Bauzaun liefern, auf un-/befestigtem Untergrund
aufstellen, für die Dauer der vertraglichen
Ausführungsfrist vorhalten und beseitigen. Ausführung
als Absperrung nach Wahl des AN. Bodenabstand 10 cm,
Zaunoberkante über Boden 2,10 m. Die Ober- und Unterseite des Zaunes muss bündig sein, d.h. keine herausstehenden Spitzen.
Einschl. verschließbarer Toranlage, 3,5 m breit.

Inklusive Umsetzung des Bauzaunes nach Baufortschritt und Erfordernis.
Menge: 360,500 m

**06.01.7 Vermessung**
Herstellen eines Bestandsplans durch ein vom AN zu bestellendes Vermessungsbüro nach Fertigstellung der Baumaßnahme.
Aufnahme der neu erstellten Wege, Oberflächenbefestigungen, Ausstattungen sowie Pflanz- und Ansaatflächen,
mit Maßangaben zur Höhen- und Tiefenlage, Lagesystem
ETRS, Höhensystem DHHN, mit Eintrag der Festpunkte.
Einschl. Aufwendungen für das Herstellen ggf. erforderlicher Feldrisse, die zur Vermeidung einer Unterbrechung der Leistungen bis zur Einmessung erforderlich sind.
Lieferung des Bestandsplans als digitale Unterlage als .dxf-Datei auf CD und als Farbplot (2-fach).
Die Kosten für die Herstellung eines Probeexemplares der Datei zur Prüfung und Freigabe durch die Bauleitung sind einzurechnen. Die durch die Bauleitung freigegebene Bestandsunterlage ist spätestens mit der Schlussrechnung einzureichen.

Vermesser:

'....................................................'
(vom Bieter auszufüllen)

Nachweise der Fachkunde und Eignung sind vor Auftragserteilung vorzulegen.
Menge: 8600,000 m²

**06.01.8 Schlussdokumentation anfertigen**
Vom AN ist eine Schlussdokumentation anzufertigen und vor Abnahme der Leistungen an den AG zu übergeben, 2-fach, in Ordnern mit Register und Inhaltsverzeichnis sowie 2-fach digital auf CD / DVD.

Die Dokumentation besteht aus 3 Ordnern:

Ordner 1: Anlagen zur Schlussrechnung
Lagepläne im Maßstab der Ausführungsunterlagen
Flächen-, Massen- und Längenermittlung entsprechend LV
Regieberichte
Einmessskizzen
Sonstige Nachweise

Ordner 2: Unterlagen
Hersteller- / Leistungserklärungen
Verdichtungsnachweise (Plattendruckversuche / Proctordichte),
Zertifikate von Baustoffen und Produkten
Lieferscheine
Entsorgungsnachweise sowie abschließende Abfallbilanz
Sonstige Unterlagen

Ordner 3: Bautagesberichte
Menge: 1,000 psch

#### 06.02 Abbruchmaßnahmen 594

**06.02.1 Betonkantenstein 100x30x8 cm aufnehmen**
Betonkantenstein 100x30x8 cm inkl. Fundament aufnehmen, laden und zur Entsorgung auf Haufwerk setzen.
Stücke ab einer Kantenlänge von 60 cm zerkleinern.

Das ausgehobene Material ist auf Haufwerken zu je 500 m³
zwischenzulagern.
Die Haufwerke sind gegen Staubabtrag und eindringendes
Regenwasser zu schützen.

Deponiekosten zw. Kippgebühren werden gesondert vergütet.
Menge: 23,000 m

**06.02.2 Großformatige Betonplatten aufnehmen**
großformatige Betonplatten einschl. Rückenstützen und Bettung ausbauen, laden und zur Entsorgung auf Haufwerk setzen.
Format: bis ca. 1,0 x 1,0 m, Dicke bis zu 10 cm.

Das ausgehobene Material ist auf Haufwerken zu je 500 m³
zwischenzulagern.
Die Haufwerke sind gegen Staubabtrag und eindringendes
Regenwasser zu schützen.

Deponiekosten zw. Kippgebühren werden gesondert vergütet.
Menge: 28,000 m²

**06.02.3 Bettung und Tragschicht aufnehmen**
Bettung und Tragschicht aufnehmen, laden und zur Entsorgung auf Haufwerk setzen.
Schichtdicke 20-50cm.

Das ausgehobene Material ist auf Haufwerken zu je 500 m³
zwischenzulagern.
Die Haufwerke sind gegen Staubabtrag und eindringendes
Regenwasser zu schützen.

Abrechnung: Aufmaß und Wiegescheine.
Deponiekosten zw. Kippgebühren werden gesondert vergütet.
Menge: 10,000 m³

**06.02.4 Chemische analytische Untersuchung des Aushubmaterials nach EBV**
Chemische analytische Untersuchung des Aushubmaterials mittels Haufwerksbeprobung gemäß den "Vollzugshinweisen zu den Abfallarten eines Spiegeleintrages in der Abfallverzeichnisverordnung Anlage V Tabelle 1 (Verdachtsunabhängiger Mindestuntersuchungsumfang) zu den in Anlage IV Tabelle 4 genannten Schwellenwerten" durch ein  anerkanntes Bodenprüflabor.
Entnahme von 2 Mischproben aus jeweils 18 Einzelproben
je 250 m3 Haufwerk und Probespezifizierung und Erstellung
eines Prüfberichtes und einer Dokumentation sowie Auswertung und Benennung Abfallschlüssel und Auswertung angelehnt an die Materialwerte der Ersatzbaustoffverordnung, Anlage 1, Tabelle 1,3,4 pro 250 m3 Haufwerk.
Übergabe des Prüfberichtes an den Bauherrn und Übergabe
des Prüfberichtes an die Bauüberwachung.

Abrechnung: je Prüfbericht einschl. zwei Mischproben
Menge: 1,000 St

**06.02.5 Chemische analytische Untersuchung des Aushubmaterials nach AVV**
Chemische analytische Untersuchung des Aushubmaterials mittels Haufwerksbeprobung gemäß den "Vollzugshinweisen zu den Abfallarten eines Spiegeleintrages in der Abfallverzeichnisverordnung Anlage V Tabelle 1 (Verdachtsunabhängiger Mindestuntersuchungsumfang) zu den in Anlage IV Tabelle 4 genannten Schwellenwerten" durch ein  anerkanntes Bodenprüflabor.
Entnahme von 2 Mischproben aus jeweils 18 Einzelproben
je 250 m3 Haufwerk und Probespezifizierung und Erstellung
eines Prüfberichtes und einer Dokumentation sowie Auswertung und Benennung Abfallschlüssel und Auswertung nach AVV.
Übergabe des Prüfberichtes an den Bauherrn und Übergabe
des Prüfberichtes an die Bauüberwachung.

Abrechnung: je Prüfbericht einschl. zwei Mischproben
Menge: 1,000 St

#### 06.03 Materialentsorgung 596

**06.03.1 Deponiekosten bzw. Kippgebühren für Boden, Steine und Baggergut, BM-F1, <10% Fremdbestandteile**
*** Bezugsbeschreibung
Gelagertes und beprobtes Material laden, zur Entsorgungsstelle transportieren und entsorgen, wie folgt:
Materialklasse nach §§ 3, 11, 16 der Ersatzbaustoffverordnung: Bodenmaterial BM-F1, mineralische Fremdbestandteile: < 10 %
(insbesondere Bodenaushub)
AVV-ASN 17 05 04 "Boden, Steine, Baggergut" mit Ausnahme derjenigen, die unter AVV-ASN 17 05 03 fallen, laden. Das Material ist zu einer zugelassenen Entsorgungsanlage zu transportieren und zu entsorgen / zu verwerten. Die Kosten für das Übernahmescheinverfahren, das Begleitscheinverfahren sowie die Kippgebühren für das Material sind in die Position einzukalkulieren.
Über die Verwertung des Materials ist der Nachweis zu führen.

Abrechnung: nach Wiegenoten auf Nachweis.
Wird kein Wiegenachweis vorgelegt, gilt der Umrechnungsfaktor 1,0 cbm Boden = 1,7 to.
Menge: 32,000 t

**06.03.2 wie vor, jedoch für Boden, Steine und Baggergut, BM-F2, <10% Fremdbestandteile**
*** wie Position 06.03.1
Materialklasse nach §§ 3, 11, 16 der Ersatzbaustoffverordnung:
Bodenmaterial BM-F2
Menge: 32,000 t

**06.03.3 wie vor, jedoch für Boden, Steine und Baggergut, BM-F3, <10% Fremdbestandteile**
*** wie Position 06.03.1
Materialklasse nach §§ 3, 11, 16 der Ersatzbaustoffverordnung:
Bodenmaterial BM-F3
Menge: 32,000 t

**06.03.4 wie vor, jedoch für Boden, Steine und Baggergut, BM-F1, >10-50% Fremdbestandteile**
*** wie Position 06.03.1
Materialklasse nach §§ 3, 11, 16 der Ersatzbaustoffverordnung: Bodenmaterial BM-F1,
mineralische Fremdbestandteile: > 10 % - 50 %
(insbesondere Tragschichten)
Menge: 6,000 t

**06.03.5 wie vor, jedoch für Boden, Steine und Baggergut, BM-F2, >10-50% Fremdbestandteile**
*** wie Position 06.03.1
Materialklasse nach §§ 3, 11, 16 der Ersatzbaustoffverordnung: Bodenmaterial BM-F1,
mineralische Fremdbestandteile: > 10 % - 50 %
(insbesondere Tragschichten)
Menge: 6,000 t

**06.03.6 wie vor, jedoch für Boden, Steine und Baggergut, BM-F3, >10-50% Fremdbestandteile**
*** wie Position 06.03.1
Materialklasse nach §§ 3, 11, 16 der Ersatzbaustoffverordnung: Bodenmaterial BM-F3,
mineralische Fremdbestandteile: > 10 % - 50 %
(insbesondere Tragschichten)
Menge: 6,000 t

**06.03.7 Deponiekosten bzw. Kippgebühren für Bauschutt, RC-1**
*** Bezugsbeschreibung
Gelagerten und beprobten Bauschutt und Betonbruch laden, zur
Entsorgungsstelle transportieren und entsorgen,
Materialklasse nach §§ 3, 11, 16 der Ersatzbaustoffverordnung:
Recycling-Baustoff RC-1
Das Material ist zu einer zugelassenen Entsorgungsanlage
zu transportieren.
Die Kosten für Übernahmescheinverfahren, Begleitscheinverfahren sowie die Kippgebühren für das Material
sind in die Position einzukalkulieren.
Über die Verwertung des  Bodenaushubs ist der Nachweis
zu führen.

Abrechnung nach Wiegenoten auf Nachweis.
Wird kein Wiegenachweis vorgelegt, gilt der
Umrechnungsfaktor
1,0 cbm Bauschutt / Betonbruch = 2,4 to.
Menge: 3,000 t

**06.03.8 wie vor, jedoch für Bauschutt, RC-2**
*** wie Position 06.03.7
Materialklasse nach §§ 3, 11, 16 der Ersatzbaustoffverordnung:
Recycling-Baustoff RC-2
Menge: 3,000 t

**06.03.9 wie vor, jedoch für Bauschutt, RC-3**
*** wie Position 06.03.7
Materialklasse nach §§ 3, 11, 16 der Ersatzbaustoffverordnung:
Recycling-Baustoff RC-3
Menge: 3,000 t

**06.03.10 Deponiekosten bzw. Kippgebühren Rasennarbe und Oberboden**
Rasennarbe und Oberbodenaushub laden, zur
Entsorgungsstelle transportieren und entsorgen bzw. verwerten,
BM-F2

Das Material ist zu einer zugelassenen Entsorgungsanlage
zu transportieren.
Die Kosten für Übernahmescheinverfahren, Begleitscheinverfahren sowie  die Kippgebühren für das Material
sind in die Position einzukalkulieren.
Über die Verwertung des Bodenaushubs ist der Nachweis
zu führen.

Abrechnung nach Wiegenoten auf Nachweis.
Wird kein Wiegenachweis vorgelegt, gilt der
Umrechnungsfaktor
1,0 cbm Rasennarbe / Oberboden = 1,7 to.
Menge: 1200,000 t

#### 06.04 Sonstiges zur KG 590

**06.04.1 Sicherheitstechnische Abnahme der Spiel- und Sportbereiche**
Sicherheitstechnische Abnahme der Spiel- und
Sportbereiche des LVs durch einen vereidigten
anerkannten Sachverständigen
mit dem Ergebnis eines mängelfreien Protokolls.
Menge: 1,000 St

**06.04.2 Gehobener Facharbeiter für Lohnarbeit**
Verrechnungssatz für einen gehobenen Facharbeiter
Garten- und Landschaftsbau,
für Stundenlohnarbeiten auf Anordnung des Auftraggebers.
Dieser Satz enthält alle Zuschläge, auch für Überstunden,
nicht aber für Nacht-, Sonn- und Feiertagsarbeit.
Abgerechnet wird nach tatsächlich geleisteter Zeit ohne
An- und Abfahrtszeiten.
Menge: 1,000 h

**06.04.3 Bauwerker für Lohnarbeit**
Verrechnungssatz für einen Bauwerker
Helfer im Garten- und Landschaftsbau,
für Stundenlohnarbeiten auf Anordnung des Auftraggebers
dieser Satz enthält alle Zuschläge, auch für Überstunden,
nicht aber für Nacht-, Sonn- und Feiertagsarbeit
abgerechnet wird nach tatsächlich geleisteter Zeit ohne
An- und Abfahrtszeiten
Menge: 1,000 h

**06.04.4 LKW 3t Nutzlast für Lohnarbeit**
Verrechnungssatz für einen Lkw einschließlich Fahrer
(Nutzlast bis 3 t)
für Stundenlohnarbeiten auf Anordnung des Auftraggebers
dieser Satz enthält alle Zuschläge, auch für Überstunden,
nicht aber für Nacht-, Sonn- und Feiertagsarbeit
abgerechnet wird nach tatsächlich geleisteter Zeit ohne
An- und Abfahrtszeiten
Menge: 1,000 h

**06.04.5 LKW 3t+Ladegerät für Lohnarbeit**
Verrechnungssatz für einen Lkw einschließlich Fahrer
mit Ladegerät (Nutzlast bis 3 t)
für Stundenlohnarbeiten auf Anordnung des Auftraggebers
dieser Satz enthält alle Zuschläge, auch für Überstunden,
nicht aber für Nacht-, Sonn- und Feiertagsarbeit
abgerechnet wird nach tatsächlich geleisteter Zeit ohne
An- und Abfahrtszeiten
Menge: 1,000 h

**06.04.6 Radlader für Lohnarbeit**
Verrechnungssatz für einen Radlader einschl. Maschinist
für Stundenlohnarbeiten auf Anordnung des Auftraggebers
dieser Satz enthält alle Zuschläge, auch für Überstunden,
nicht aber für Nacht-, Sonn- und Feiertagsarbeit
abgerechnet wird nach tatsächlich geleisteter Zeit ohne
An- und Abfahrtszeiten
Menge: 1,000 h

**06.04.7 Bagger für Lohnarbeit**
Verrechnungssatz für einen Bagger einschl. Maschinist
für Stundenlohnarbeiten auf Anordnung des Auftraggebers
dieser Satz enthält alle Zuschläge, auch für Überstunden,
nicht aber für Nacht-, Sonn- und Feiertagsarbeit
abgerechnet wird nach tatsächlich geleisteter Zeit ohne
An- und Abfahrtszeiten
Menge: 1,000 h

**06.04.8 Bagger mit Panzerglas für Lohnarbeit**
Menge: 1,000 h
